# Central analógica IQ8. Control de 2 lazos no ampliable IQ8C-C0

- Propiedad del archivo: CONSTRUNARIO
- Formato: FIEBDC-3/2012
- Programa: Construnario Versión 3.51
- Fecha de los precios: 25/01/2023
- Divisa: EUR
- Código: honeywell-li (15/02/2023)

**PIQ8C-C0** u Central analógica IQ8. Control de 2 lazos no ampliable IQ8C-C0
Suministro e instalación Central de detección de incendios compacta IQ8 Control C0 de 2 lazos no ampliable, referencia IQ8C-C0 de tecnología algorítmica interactiva autodireccionable mediante software de programación , ampliable de 1 a 2 lazos de 127 elementos cada uno (sirenas, detectores IQ8 e IQ8Quad con sirena y voz y módulos) mediante módulo de lazo 804382.D0 con microprocesador individual, e integrable en la red essernet, a través de micromódulo de red 784840.10 de 62,5kBd ó 784841.10 de 500kBd. Incorpora display alfanumérico 8x40 y frontal de operación estándar con teclado de control con 4 teclas de función según menú, 4 teclas de navegación, 3 selección de tipo de equipo, 9 teclas de función y teclado numérico con llave de acceso usuario. Configuración mediante software 789860.10. (Tools 8000) , permiten gestionar los equipos analógicos de altas prestaciones, como detectores multicriterio IQ8, detectores y sirenas de lazo con mensajes de voz, sirena o flash, equipos vía radio, centrales analógicas de extinción y módulos de entrada y salida. La comunicación entre centrales mediante la red essernet permite la selección a voluntad de maniobras, indicaciones y avisos según una arquitectura de jerarquías y permisos configurable. Compuesta por equipamiento básico IQ8C-C0 (CPU, fuente de alimentación para baterías de 12 Amp y caja) y frontal de operación con display alfanumérico 786006 en castellano. Incorpora un slot para micromódulos en placa base, ampliable a 2 slots con placa de expansión 772477. Precisa: Placa de expansión de 1 slot con 3 relés configurables de libre programación como supervisados, salida de tensión 12 V o contacto seco hasta 24V/1A con placa espansora 772477 y micromódulos de lazo 804382.D0 según configuración. Para conexión a la red essernet, precisa 1 micromódulo de red 784840.10 de 62.5kBd de hasta 16 centrales o 784841.10 de 500kBd hasta 31 centrales o nodos en el slot de la placa base. Posibilidad de Salida de protocolo TTY o RS-485. Micromódulo opcional/conversor para conexión impresora matricial o salida protocolo básico RS-232. Conexión de hasta 31 paneles repetidores LCD con display de RS-485. Histórico de 10.000 eventos. Circuito de supervisión y carga para 2 Baterías de emergencia y posibilidad conexión a Software de gestión TG-ESSER vía interface de red SEI-KIT (Precisa conexión a red essernet) con protocolo completo. Homologada por VdS y fabricada según requerimientos de norma EN 54-2 y EN 54-4. Conforme al Reglamento (UE) nº 305/2011 del Parlamento Europeo relativo a los productos de la construcción. Aprobación: VdS, CNBOP El lazo esserbusPLus permite conectar hasta 127 dispositivos de lazo de 2 hilos x 0.8 mm² a 2.5 mm² manguera trenzada apantallada con con una distancia máxima de 3,5km (según carga y sección). configurables en hasta 127 zonas por lazo, con un máximo de 32 transponder por lazo y total de 100 por central, todos los detectores IQ8 e IQ8Quad y las sirenas IQ8Alarm incorporan aislador de lazo, garantizando la seguridad del sistema ante fallos de cableado en todos los puntos en cumplimiento de los requisitos de la norma EN-54 parte 14. En el sistema IQ8 Control soporta un factor de carga máximo en el lazo de 96 (esserbusPLus). Y cada central puede soportar un factor de carga total máximo de 384. ( según tabla) • Hasta 48 detectores IQ8Quad con sirena o flash (Factor de carga 2) por lazo analógico • Hasta 32 sirenas/detectores con voz/sirena y flash (Factor de carga 3) por lazo analógico. Dispone de Modo emergencia de cada uno de los lazos , los equipos sin comunicaciones pasan a modo convencional, activando todas las zonas del lazo en caso de alarma, las 3 salidas configurables de Hasta 1000 Zonas y 1000 salidas. Incluye interfaz con adaptador USB para conexión directa a Esserbus y comprobación de dispositivos de campo o conexión a central de detección del sistema Esser. Totalmente instalada, programada y funcionando según planos y pliego de condiciones. La puesta en marcha deberá incluir la certificación y diagnóstico de los circuitos analógicos mediante la entrega de datos obtenidos del verificador de lazos POL-ESS. Marca ESSER Modelo IQ8C-C0.

| Código | Ud | Descripción | Rendimiento |
|---|---|---|---|
| 808003 | u | Equipamiento básico central IQ8C-C0/ES hasta 2 lazos sin display (material) | 1.000 |
| 786006 | u | 786006 Display 8 lineas x 40 caracteres (material) | 1.000 |
| 804382.D0 | u | 804382.D0 Micromódulo expansor de lazo EsserbusPlus (material) | 2.000 |
| 772477 | u | 772477 Módulo expansión 1 slot/3 salidas supervisada/relé (material) | 1.000 |
| PS-1212 | u | PS1212 Batería 12 V 12 A/h (material) | 2.000 |
| ATC00100 | h | Cuadrilla albañilería formada por oficial 1ª y peón especializado. (mano de obra) | 0.500 |
| ATC00400 | h | Cuadrilla albañilería formada por oficial 1ª instalador y ayudante especialista. (mano de obra) | 3.000 |
| WW00300 | u | Material complementario o pzas. E (material) | 20.000 |
| WW00400 | u | Pequeño material (material) | 15.000 |
| ATC99999 | h | Programación oficial especializado (mano de obra) | 8.000 |

## Recursos

**808003** u Equipamiento básico central IQ8C-C0/ES hasta 2 lazos sin display
Central de detección de incendios compacta IQ8Control C0 referencia IQ8C-C0 de tecnología algorítmica interactiva autodireccionable mediante software de programación , ampliable de 1 a 2 lazos de 127 elementos cada uno (sirenas, detectores IQ8 e IQ8Quad con sirena y voz y módulos) mediante módulo de lazo 804382.D0 con microprocesador individual, e integrable en la red essernet, a través de micromódulo de red 784840.10 de 62,5kBd ó 784841.10 de 500kBd. Incorpora display alfanumérico 8x40 y frontal de operación estándar con teclado de control con 4 teclas de función según menú, 4 teclas de navegación, 3 selección de tipo de equipo, 9 teclas de función y teclado numérico con llave de acceso usuario. Configuración mediante software 789860.10. (Tools 8000) , permiten gestionar los equipos analógicos de altas prestaciones, como detectores multicriterio IQ8, detectores y sirenas de lazo con mensajes de voz, sirena o flash, equipos vía radio, centrales analógicas de extinción y módulos de entrada y salida. La comunicación entre centrales mediante la red essernet permite la selección a voluntad de maniobras, indicaciones y avisos según una arquitectura de jerarquías y permisos configurable. Compuesta por equipamiento básico 808003 (CPU, fuente de alimentación para baterías de 12 Amp y caja). Requiere frontal de operación con display alfanumérico 786006 en castellano. Incorpora un slot para micromódulos en placa base, ampliable a 2 slots con placa de expansión 772477. Precisa: Placa de expansión de 1 slot con 3 relés configurables de libre programación como supervisados, salida de tensión 12 V o contacto seco hasta 24V/1A con placa espansora 772477 y micromódulos de lazo 804382.D0 según configuración. Para conexión a la red essernet, precisa 1 micromódulo de red 784840.10 de 62.5kBd de hasta 16 centrales o 784841.10 de 500kBd hasta 31 centrales o nodos en el slot de la placa base. Posibilidad de Salida de protocolo TTY o RS-485. Micromódulo opcional/conversor para conexión impresora matricial o salida protocolo básico RS-232. Conexión de hasta 31 paneles repetidores LCD con display de RS-485. Histórico de 10.000 eventos. Circuito de supervisión y carga para 2 Baterías de emergencia y posibilidad conexión a Software de gestión TG-ESSER vía interface de red SEI-KIT (Precisa conexión a red essernet) con protocolo completo. Homologada por VdS y fabricada según requerimientos de norma EN 54-2 y EN 54-4. Conforme al Reglamento (UE) nº 305/2011 del Parlamento Europeo relativo a los productos de la construcción. Aprobación: VdS, CNBOP.

**786006** u 786006 Display 8 lineas x 40 caracteres
Display retroiluminado de 8 lineas x 40 caracteres para control de centrales IQ8Control C o M

**804382.D0** u 804382.D0 Micromódulo expansor de lazo EsserbusPlus
Micromódulo de 1 lazo EsserbusPLus ref. 804382.D0 para centrales serie IQ8Control C/M . Permite la conexión a la central hasta 127 elementos como detectores IQ8Quad y sirenas óptico/acústicas, alimentadas del lazo. Incorpora regleta extraíble para cable de 1,5 m2. Consumo en corriente en equipamiento básico de aprox. 25 mA. Compatible solo con centrales IQ8Control y cordones. Marca ESSER modelo ref. 804382.D0.

**772477** u 772477 Módulo expansión 1 slot/3 salidas supervisada/relé
Placa de expansión de 1 slot para micromódulos 772477 con 3 salidas supervisadas o de relés en centrales IQ8Control C o M. Conforme a EN54-2. Consumo de corriente en equipamiento básico aprox. 15 mA. ( sin Micromódulo) Solo puede conectarse un modulo referencias (Parte No. 772477/78/79) al módulo o equipamiento básico. Marca ESSER modelo 772477.

**PS-1212** u PS1212 Batería 12 V 12 A/h
Batería PS-1212 de 12V. Capacidad 12Ah. Conexión por terminal Fastón.
