# Panel repetidor remoto para centrales AM-8200-EU

- Propiedad del archivo: CONSTRUNARIO
- Formato: FIEBDC-3/2012
- Programa: Construnario Versión 3.51
- Fecha de los precios: 25/01/2023
- Divisa: EUR
- Código: honeywell-li (15/02/2023)

**PLCD8200** u Panel repetidor remoto para centrales AM-8200-EU
"Suministro e instalación de panel repetidor LCD-8200 remoto para centrales AM-8200-EU RS485 con pantalla alfanumérica de cristal líquido 7"" LCD, teclado de membrana protegido con clave de acceso a teclas de control y función y leds para la visualización del estado del sistema. Se conecta al interfaz de comunicaciones opcional AM-82-2S2C, con un máximo de 32 repetidores por cada sistema. Requiere alimentación externa de 24Vcc. Totalmente instalado, programado y funcionando según planos y pliego de condiciones. Marca NOTIFIER Modelo LCD-8200."

| Código | Ud | Descripción | Rendimiento |
|---|---|---|---|
| LCD-8200 | u | Panel repetidor remoto para las centrales analógicas AM-8200-EU (material) | 1.000 |
| TO01800 | h | Oficial 1ª electricista (mano de obra) | 0.300 |
| WW00300 | u | Material complementario o pzas. E (material) | 1.000 |
| WW00400 | u | Pequeño material (material) | 1.000 |
| ATC00100 | h | Cuadrilla albañilería formada por oficial 1ª y peón especializado. (mano de obra) | 0.250 |

## Recursos

**LCD-8200** u Panel repetidor remoto para las centrales analógicas AM-8200-EU
"Panel repetidor remoto LCD-8200 con pantalla alfanumérica de 7"" TFT. Incorpora avisador, teclado de membrana protegido con clave de acceso a las teclas de control y función y leds para la visualización del estado del sistema. Es compatible con las centrales analógicas AM-8200-EU y se conecta al interfaz de comunicaciones opcional AM-82-2S2C. Requiere alimentación externa de 24Vcc. 110 mA."
