# Altavoz de techo metálico 5” 6W - EN54

- Propiedad del archivo: CONSTRUNARIO
- Formato: FIEBDC-3/2012
- Programa: Construnario Versión 3.51
- Fecha de los precios: 25/01/2023
- Divisa: EUR
- Código: honeywell-li (15/02/2023)

**PLSC-506** u Altavoz de techo metálico 5” 6W - EN54
Suministro e instalación de altavoz de techo metálico 5" 6W, certificado de acuerdo con EN54-24 y conforme a BS5839, que ofrece una distribución uniforme de sonido en cualquier tipo de edificio. Diseñado para montaje empotrado que lo hace ideal para su instalación en falsos techos o paneles. Incorpora cúpula metálica ignífuga de protección para asegurar que, en caso de incendio, cualquier daño sufrido por el altavoz no provocará un fallo en la línea de altavoces a la que está conectado. De esta manera, se mantiene la integridad del sistema para garantizar que los mensajes de alerta e instrucciones pueden continuar siendo reproducidos por los altavoces de otras áreas y conectados a la misma línea. Esto garantiza la conformidad con BS5839-8. Totalmente instalado y funcionando según planos y pliego de condiciones. Modelo LSC-506 de Honeywell Life Safety.

| Código | Ud | Descripción | Rendimiento |
|---|---|---|---|
| LSC-506 | u | LSC-506 Altavoz de techo metálico 5” 6W - EN54 (material) | 1.000 |
| ATC00400 | h | Cuadrilla albañilería formada por oficial 1ª instalador y ayudante especialista. (mano de obra) | 0.500 |
| WW00300 | u | Material complementario o pzas. E (material) | 10.000 |
| WW00400 | u | Pequeño material (material) | 5.000 |

## Recursos

**LSC-506** u LSC-506 Altavoz de techo metálico 5” 6W - EN54
Altavoz de techo metálico, certificado de acuerdo con EN54-24 y conforme a BS5839, que ofrece una distribución uniforme de sonido en cualquier tipo de edificio. Diseñado para montaje empotrado que lo hace ideal para su instalación en falsos techos o paneles. Incorpora cúpula metálica ignífuga de protección para asegurar que, en caso de incendio, cualquier daño sufrido por el altavoz no provocará un fallo en la línea de altavoces a la que está conectado. De esta manera, se mantiene la integridad del sistema para garantizar que los mensajes de alerta e instrucciones pueden continuar siendo reproducidos por los altavoces de otras áreas y conectados a la misma línea. Esto garantiza la conformidad con BS5839-8. Facilidad de montaje mediante soportes deslizantes que permiten la fijación previa de la cúpula en los orificios del techo. Un sistema de garras articuladas con muelle, incorporadas al altavoz, facilitan la posterior inserción del mismo en la cúpula garantizando su fijación. Con transformador para línea de 70V/100V y transductor de banda ancha de 5”. Incluye conectores cerámicos, fusible térmico y cableado resistente a temperaturas elevadas para cumplir con los requerimientos de EN-54-24. La certificación EN54-24 lo habilita para su uso en sistemas de evacuación por voz.
