# Pulsador de evacuación color verde por rotura cristal convencional para salidas de emergencia M3A-G000SG-K013-13

- Propiedad del archivo: CONSTRUNARIO
- Formato: FIEBDC-3/2012
- Programa: Construnario Versión 3.51
- Fecha de los precios: 25/01/2023
- Divisa: EUR
- Código: honeywell-li (15/02/2023)

**PM3AG000SGK01313** u Pulsador de evacuación color verde por rotura cristal convencional para salidas de emergencia M3A-G000SG-K013-13
Suministro e instalación de pulsador manual de evacuación color verde de superficie para salidas de emergencia M3A-G000SG-K013-13, con tapa de protección, incluso caja de superficie Conforme al Reglamento (UE) nº 305/2011 del Parlamento Europeo relativo a los productos de la construcción. Aprobado según los requisitos de: EN54-11, Con certificado CPD: 0832-CPD-0648. Totalmente instalado y funcionando según planos y pliego de condiciones. Marca NOTIFIER Modelo M3A-G000SG-K013-13.

| Código | Ud | Descripción | Rendimiento |
|---|---|---|---|
| M3AG000SGK01313 | u | M3A-G000SG-K013-13 Pulsador de evacuación por rotura (material) | 1.000 |
| TO01800 | h | Oficial 1ª electricista (mano de obra) | 0.300 |
| WW00300 | u | Material complementario o pzas. E (material) | 1.000 |
| WW00400 | u | Pequeño material (material) | 1.000 |

## Recursos

**M3AG000SGK01313** u M3A-G000SG-K013-13 Pulsador de evacuación por rotura
Pulsador de evacucación color verde por rotura de cristal M3A-G000SG-K013-13 con contacto NA o NC, para salidas de emergencia y sistemas convencionales. Diseñado para su uso en interiores y montaje en superficie.
