# Panel indicador de la ubicación del pulsador de alarma manual MCP-METAL

- Propiedad del archivo: CONSTRUNARIO
- Formato: FIEBDC-3/2012
- Programa: Construnario Versión 3.51
- Fecha de los precios: 25/01/2023
- Divisa: EUR
- Código: honeywell-li (15/02/2023)

**PMCP-METAL** u Panel indicador de la ubicación del pulsador de alarma manual MCP-METAL
Suministro e instalación de panel indicador de la ubicación del pulsador de alarma manual en formato metálico conforme ISO7010 MCP-METAL. Totalmente instalado, programado y funcionando según planos y pliego de condiciones. Marca NOTIFIER Modelo MCP-METAL.

| Código | Ud | Descripción | Rendimiento |
|---|---|---|---|
| MCP-METAL | u | MCP-METAL Panel indicador de la ubicación del pulsador de alarma manual (material) | 1.000 |
| TO01800 | h | Oficial 1ª electricista (mano de obra) | 0.100 |
| WW00400 | u | Pequeño material (material) | 1.000 |

## Recursos

**MCP-METAL** u MCP-METAL Panel indicador de la ubicación del pulsador de alarma manual
Panel indicador de la ubicación del pulsador de alarma manual en formato metálico conforme ISO 7010.
