# Panel indicador de la ubicación del pulsador de alarma manual MCP-PLEX

- Propiedad del archivo: CONSTRUNARIO
- Formato: FIEBDC-3/2012
- Programa: Construnario Versión 3.51
- Fecha de los precios: 25/01/2023
- Divisa: EUR
- Código: honeywell-li (15/02/2023)

**PMCP-PLEX** u Panel indicador de la ubicación del pulsador de alarma manual MCP-PLEX
Suministro e instalación de panel indicador de la ubicación del pulsador de alarma manual en Plexiglas conforme ISO7010 MCP-PLEX. Totalmente instalado, programado y funcionando según planos y pliego de condiciones. Marca NOTIFIER Modelo MCP-PLEX.

| Código | Ud | Descripción | Rendimiento |
|---|---|---|---|
| MCP-PLEX | u | MCP-PLEX Panel indicador de la ubicación del pulsador de alarma manual (material) | 1.000 |
| TO01800 | h | Oficial 1ª electricista (mano de obra) | 0.100 |
| WW00400 | u | Pequeño material (material) | 1.000 |

## Recursos

**MCP-PLEX** u MCP-PLEX Panel indicador de la ubicación del pulsador de alarma manual
Panel indicador de la ubicación del pulsador de alarma manual en Plexiglass conforme ISO 7010.
