# Central convencional microprocesada de 8 zonas con histórico y opción conexión remota via TG

- Propiedad del archivo: CONSTRUNARIO
- Formato: FIEBDC-3/2012
- Programa: Construnario Versión 3.51
- Fecha de los precios: 25/01/2023
- Divisa: EUR
- Código: honeywell-li (15/02/2023)

**PNFS8Supra** u Central convencional microprocesada de 8 zonas con histórico y opción conexión remota via TG
Suministro e instalación de central de detección de incendios convencional microprocesada, compacta para 8 zonas. Distingue entre alarma de detector y pulsador por zona. Hasta 32 detectores por zona. Incorpora fuente de alimentación de 2.4 Amp, dos salidas de sirenas supervisadas, relé general de alarma, relé general de avería, indicadores generales ( fuego, avería, servicio,fallo CPU, desconexión general, en prueba , avería de circuito de sirenas), entrada digital para rearme remoto, retardos configurables, salida aux.24v/500mA fija y otra rearmable e indicadores de zona. Opcionalmente permite conectar los siguientes módulos: hasta 3 tarjetas de 4 relés programables VSN-4REL, una tarjeta VSN-232, una tarjeta Ethernet IP TG-IP-1 para telegestión y conexión a central receptora de alarmas. Opción de Pantalla gráfica de 4,3"" (480x272 pixeles) para centrales NFS, modelo NFS-TFT. Diseñada según EN54 Parte 2/4: 1997. Cumple las Directivas Europeas de Baja tensión 73/23/ECC, estándar de seguridad EN60950 y Directivas de compatibilidad electromagnética 89/336/ECC (EN50081-1 y EN50130-4). Totalmente Instalada, programada y funcionando según planos y pliego de condiciones. Marca MORLEY-IAS Modelo NFS8-Supra.

| Código | Ud | Descripción | Rendimiento |
|---|---|---|---|
| NFS8-Supra | u | NFS8-Supra Central microprocesada de detección de incendios de 8 zonas. (material) | 1.000 |
| PS-1207 | u | PS1207 Batería 12 V. 7A/H (material) | 2.000 |
| ATC00100 | h | Cuadrilla albañilería formada por oficial 1ª y peón especializado. (mano de obra) | 0.500 |
| ATC00400 | h | Cuadrilla albañilería formada por oficial 1ª instalador y ayudante especialista. (mano de obra) | 3.000 |
| WW00300 | u | Material complementario o pzas. E (material) | 10.000 |
| WW00400 | u | Pequeño material (material) | 10.000 |

## Recursos

**NFS8-Supra** u NFS8-Supra Central microprocesada de detección de incendios de 8 zonas
Central microprocesada de detección de incendios de 8 zonas. Distingue entre alarma de detector o pulsador por zona. Hasta 32 detectores por zona. Incorpora fuente de alimentación de 2 salidas de sirenas supervisadas, relé general de alarma, relé general de avería, indicadores generales (fuego, avería, servicio, fallo CPU, desconexión general, en prueba, avería de circuito de sirenas), entrada digital para rearme remoto, retardos configurables, salida auxiliar 24V fija, salida 24 Vcc rearmable e indicadores de zona (alarma, avería, desconexión, prueba). Opcionalmente, permite conectar los siguientes módulos: hasta 3 tarjetas de 4 relés programables VSN-4REL, una tarjeta RS232 VSN-232, una tarjeta Ethernet IP TG-IP-1.

**PS-1207** u PS1207 Batería 12 V. 7A/H
Batería de 12V PS-1207. Capacidad 7Ah. Conexión por terminal Fastón.
