# Pantalla gráfica TFT para centrales NFSx-Supra

- Propiedad del archivo: CONSTRUNARIO
- Formato: FIEBDC-3/2012
- Programa: Construnario Versión 3.51
- Fecha de los precios: 25/01/2023
- Divisa: EUR
- Código: honeywell-li (15/02/2023)

**PNFSTFT** u Pantalla gráfica TFT para centrales NFSx-Supra
Suministro e instalación de pantalla gráfica de 4,3"" para centrales NFS-Supra. Marca NOTIFIER Modelo NFS-TFT.

| Código | Ud | Descripción | Rendimiento |
|---|---|---|---|
| TFT-SUPRA | u | TFT-SUPRA Pantalla gráfica de 4,3" para centrales NFSx-Supra (material) | 1.000 |

## Recursos

**TFT-SUPRA** u TFT-SUPRA Pantalla gráfica de 4,3" para centrales NFSx-Supra
Pantalla gráfica de 4,3 " para centrales NFSx-Supra
