# Detector de humo lineal IR analógico NFXI-BEAM-40-E

- Propiedad del archivo: CONSTRUNARIO
- Formato: FIEBDC-3/2012
- Programa: Construnario Versión 3.51
- Fecha de los precios: 25/01/2023
- Divisa: EUR
- Código: honeywell-li (15/02/2023)

**PNFXIBEAM40E** u Detector de humo lineal IR analógico NFXI-BEAM-40-E
Suministro e instalación de Barrera analógica de detección de humo por reflexión de haz de luz infrarroja para centrales analógicas NFXI-BEAM-40. Compuesta por emisor y receptor montados en la misma unidad y un elemento reflector. Se conecta directamente al lazo de comunicaciones analógico y se alimenta del propio lazo, direccionamiento de 01 a 159. Fácil alineación, indicándose el valor de la señal recibida en dos displays de 7 segmentos. Incorpora compensación por suciedad, tres leds de estado y aislador de cortocircuito. Se incluye un reflector de 200 x 230 mm para distancias de 40 m. Ideal para la protección de naves de gran superficie y espacios con techos muy altos. Compatible con protocolos OPAL 159+159 y CLIP 99+99. Conforme al Reglamento (UE) nº 305/2011 del Parlamento Europeo relativo a los productos de la construcción. Aprobada según los requisitos de EN54-12 y EN54-17, con certificado CPD: 0832-CPD-0330 Totalmente instalado, programado y funcionando según planos y pliego de condiciones. Marca NOTIFIER Modelo NFXI-BEAM-40-E

| Código | Ud | Descripción | Rendimiento |
|---|---|---|---|
| NFXI-BEAM-40-E | u | NFXI-BEAM-40-E Detector de humo lineal IR alcance máximo 40 m (material) | 1.000 |
| TO01800 | h | Oficial 1ª electricista (mano de obra) | 0.300 |
| WW00300 | u | Material complementario o pzas. E (material) | 1.000 |
| WW00400 | u | Pequeño material (material) | 1.000 |
| ATC99999 | h | Programación oficial especializado (mano de obra) | 0.050 |

## Recursos

**NFXI-BEAM-40-E** u NFXI-BEAM-40-E Detector de humo lineal IR alcance máximo 40 m
Barrera analógica de detección de humo por reflexión de haz de luz infrarroja para centrales analógicas NFXI-BEAM-40-E. Compuesta por emisor y receptor montados en la misma unidad y un elemento reflector. Se conecta directamente al lazo de comunicaciones analógico y se alimenta del propio lazo, direccionamiento de 01 a 159. Fácil alineación, indicándose el valor de la señal recibida en dos displays de 7 segmentos. Incorpora compensación por suciedad, tres leds de estado y aislador de cortocircuito. Se incluye un reflector de 200 x 230 mm para distancias máxima de 40 m. Ideal para la protección de naves de gran superficie y espacios con techos muy altos. Incluye filtros de prueba.
