# Detector óptico de humo con cámara óptica de sensibilidad extremadamente alta (VIEW), color blanco

- Propiedad del archivo: CONSTRUNARIO
- Formato: FIEBDC-3/2012
- Programa: Construnario Versión 3.51
- Fecha de los precios: 25/01/2023
- Divisa: EUR
- Código: honeywell-li (15/02/2023)

**PNFXIVIEW** u Detector óptico de humo con cámara óptica de sensibilidad extremadamente alta (VIEW), color blanco.
Suministro e instalación de detector óptico de humos puntual de muy alta sensibilidad analógico inteligente de perfil extraplano NXFI-VIEW. El detector con cámara óptica de alta sensibilidad VIEW combina la tecnología de detección óptica. Este diseño garantiza la detección de partículas de humo de tamaños hasta 50 veces inferiores a las detectadas por los detectores ópticos estándar. Direccionamiento sencillo mediante dos roto-swich decádicos (01-159). Funciones lógicas AWACS y de cooperación programables desde la central de incendios para asegurar una detección ultrarrápida y estable del incendio en fases latentes. Fabricado en ABS pirorretardante. Equipado con doble led que permita ver el estado del detector desde cualquier posición y micro interruptor activable mediante imán para realizar un test de funcionamiento local. Compensación automática por suciedad. Ideal para proteger riesgos de alto valor y donde se requiere detección de humo ultrarrápida o en salas hiperventiladas. Incorpora funciones de test manual y automático Fácilmente desmontable para su limpieza. De color blanco, incluye base B501AP intercambiable con el resto de detectores analógicos. Compatible con protocolo CLIP 99+99 y OPAL 159+159. Conforme al Reglamento (UE) nº 305/2011 del Parlamento Europeo relativo a los productos de la construcción. Aprobado según los requisitos de EN54-7. Totalmente instalado, programado y funcionando según planos y pliego de condiciones. Marca NOTIFIER Modelo NFXI-VIEW.

| Código | Ud | Descripción | Rendimiento |
|---|---|---|---|
| NFXI-VIEW | u | Detector óptico de humo con cámara óptica de sensibilidad extremadamente alta (VIEW), color blanco. (material) | 1.000 |
| B501AP | u | B501AP Base blanca detector/ Disp. Opt acústico analógico (material) | 1.000 |
| TO01800 | h | Oficial 1ª electricista (mano de obra) | 0.300 |
| WW00300 | u | Material complementario o pzas. E (material) | 1.000 |
| WW00400 | u | Pequeño material (material) | 1.000 |
| ATC99999 | h | Programación oficial especializado (mano de obra) | 0.050 |

## Recursos

**NFXI-VIEW** u Detector óptico de humo con cámara óptica de sensibilidad extremadamente alta (VIEW), color blanco
Detector óptico de humo color blanco con cámara óptica de sensibilidad extramadamente alta NFXI-VIEW. Detección analógica con algoritmos AWACS y cooperación . Ideal para proteger riesgos de alto valor y donde se requiere detección de humo ultrarrápida o en salas hiperventiladas. Incorpora funciones de test manual y automático y direccionamiento decádico (01-159). Dispone de dos leds para la indicación de alarma y salida para indicador remoto. Compatible con protocolo CLIP 99+99 y OPAL 159+159. Requiere base blanca B501AP.

**B501AP** u B501AP Base blanca detector/ Disp. Opt acústico analógico
Base blanca estándar de superficie B501AP para detectores analógicos de la serie NFX y/o Dispositivo óptico acústicos Analógicos , incluye un terminal extra para conexionados de los sensores de la serie NFX con aislador. Dispone de automatismo de bloqueo y terminales de conexión para cable de hasta 2,5mm. Compatible con sensores de la serie 500 y 700 y NFX. Marca NOTIFIER Modelo B501AP.
