# Pasarela de red via radio NRXI-GATE

- Propiedad del archivo: CONSTRUNARIO
- Formato: FIEBDC-3/2012
- Programa: Construnario Versión 3.51
- Fecha de los precios: 25/01/2023
- Divisa: EUR
- Código: honeywell-li (15/02/2023)

**PNRXIGATE** u Pasarela de red via radio NRXI-GATE
Suministro e instalación de pasarela de red via radio NRXI-GATE contiene un transceptor inalámbrico que permite la comunicación RF bidireccional entre los equipos Agile NRX via radio y la central de detección y alarma de incendio.Icluye la base B501AP. Extiende el rango de señal RF del sistema de detección de incendios via radio AGILE. De color blanco. Conforme al Reglamento (UE) nº 305/2011 del Parlamento Europeo relativo a los productos de la construcción. Aprobado según los requisitos de EN54-17, 18 y 25. Cumplen con los requisitos de 2014/53/EU conforme a la directiva RED. Totalmente instalado, programado y funcionando según planos y pliego de condiciones. Marca NOTIFIER Modelo NRXI-GATE.

| Código | Ud | Descripción | Rendimiento |
|---|---|---|---|
| NRXI-GATE | u | NRXI-GATE Pasarela de red via radio con tecnologia MESH AGILE. (material) | 1.000 |
| B501AP | u | B501AP Base blanca detector/ Disp. Opt acústico analógico (material) | 1.000 |
| TO01800 | h | Oficial 1ª electricista (mano de obra) | 0.300 |
| WW00300 | u | Material complementario o pzas. E (material) | 1.000 |
| WW00400 | u | Pequeño material (material) | 1.000 |
| ATC99999 | h | Programación oficial especializado (mano de obra) | 0.050 |

## Recursos

**NRXI-GATE** u NRXI-GATE Pasarela de red via radio con tecnologia MESH AGILE
Pasarela via radio NRXI-GATE contiene un transceptor inalámbrico que permite la comunicación RF bidireccional entre los equipos Agile NRX vía radio y la central de detección y alarma de incedio. Requiere base blanca B501AP.

**B501AP** u B501AP Base blanca detector/ Disp. Opt acústico analógico
Base blanca estándar de superficie B501AP para detectores analógicos de la serie NFX y/o Dispositivo óptico acústicos Analógicos , incluye un terminal extra para conexionados de los sensores de la serie NFX con aislador. Dispone de automatismo de bloqueo y terminales de conexión para cable de hasta 2,5mm. Compatible con sensores de la serie 500 y 700 y NFX. Marca NOTIFIER Modelo B501AP.
