# Indicador remoto de acción via radio NRX-IRK

- Propiedad del archivo: CONSTRUNARIO
- Formato: FIEBDC-3/2012
- Programa: Construnario Versión 3.51
- Fecha de los precios: 25/01/2023
- Divisa: EUR
- Código: honeywell-li (15/02/2023)

**PNRXIRK** u Indicador remoto de acción via radio NRX-IRK
Suministro e instalación de piloto indicador de acción via radio de superficie NRX-IRK, color blanco. Totalmente instalado y funcionando según planos y pliego de condiciones. Marca NOTIFIER Modelo NRX-IRK.

| Código | Ud | Descripción | Rendimiento |
|---|---|---|---|
| NRX-IRK | u | NRX-IRK ndicador de acción via radio con tecnología MESH AGILE (material) | 1.000 |
| TO01800 | h | Oficial 1ª electricista (mano de obra) | 0.300 |
| WW00300 | u | Material complementario o pzas. E (material) | 1.000 |
| WW00400 | u | Pequeño material (material) | 1.000 |

## Recursos

**NRX-IRK** u NRX-IRK ndicador de acción via radio con tecnología MESH AGILE
Indicador remoto de acción via radio mini compatible con todos los detectores de incendio via radio de Notifier AGILE. Recomendado para visualizar el estado de alarma de los detectores instalados en recintos cerrados u ocultos enlazable hasta con 4 detectores AGILE. Dispone de entrada pre taladrada para tubo en la parte superior que facilita su montaje. Incluye 2 pilar CR123A.
