# Repetidor de red via radio NRX-REP

- Propiedad del archivo: CONSTRUNARIO
- Formato: FIEBDC-3/2012
- Programa: Construnario Versión 3.51
- Fecha de los precios: 25/01/2023
- Divisa: EUR
- Código: honeywell-li (15/02/2023)

**PNRXREP** u Repetidor de red via radio NRX-REP
Suministro e instalación de repetidor de red via radio NRX-REP. Alimentado por batería y diseñado para el uso con la pasarela NRX-GATE. Contiene un transceptor inalámbrico e incluye la base B501RF. Extiende el rango de señal RF del sistema de detección de incendios via radio AGILE. De color blanco. Conforme al Reglamento (UE) nº 305/2011 del Parlamento Europeo relativo a los productos de la construcción. Aprobado según los requisitos de EN54-18 y 25. Cumplen con los requisitos de 2014/53/EU conforme a la directiva RED. Totalmente instalado, programado y funcionando según planos y pliego de condiciones. Marca NOTIFIER Modelo NRX-REP.

| Código | Ud | Descripción | Rendimiento |
|---|---|---|---|
| NRX-REP | u | NRX-REP Repetidor de red via radio con tecnologia MESH AGILE (material) | 1.000 |
| B501RF | u | B501RF Base compatible con detectores via radio AGILE equipada con imán anti-extracción (material) | 1.000 |
| TO01800 | h | Oficial 1ª electricista (mano de obra) | 0.300 |
| WW00300 | u | Material complementario o pzas. E (material) | 1.000 |
| WW00400 | u | Pequeño material (material) | 1.000 |
| ATC99999 | h | Programación oficial especializado (mano de obra) | 0.050 |

## Recursos

**NRX-REP** u NRX-REP Repetidor de red via radio con tecnologia MESH AGILE
Repetidor via radio NRX-REP dispositivo RF alimentado por batería para uso con la pasarela NRX-GATE. Requiere base blanca B501RF. Incluye 4 pilas CR123A.

**B501RF** u B501RF Base compatible con detectores via radio AGILE equipada con imán anti-extracción
Base blanca estándar de superficie B501RF para detectores analógicos vía radio AGILE de la serie NRX y/o Dispositivo. Dispone de automatismo de bloqueo. Compatible con sensores de la serie AGILE NRX. Marca NOTIFIER Modelo B501RF.
