# Detector óptico, térmico e infrarrojos analógico via radio NRX-SMT3

- Propiedad del archivo: CONSTRUNARIO
- Formato: FIEBDC-3/2012
- Programa: Construnario Versión 3.51
- Fecha de los precios: 25/01/2023
- Divisa: EUR
- Código: honeywell-li (15/02/2023)

**PNRXSMT3** u Detector óptico, térmico e infrarrojos analógico via radio NRX-SMT3
Suministro e instalación de detector SMART3 de TRIPLE tecnología combinada óptico-térmica-llama analógico inteligente via radio NRX-SMT3. Incorpora tres elementos de detección independientes para actuar como un único equipo. Detección IR para medir los niveles de radiación en el ambiente y los parámetros de las llamas, detección óptica y térmica con doble termistor. Direccionamiento sencillo mediante dos roto-swich decádicos (01-159). Funciones lógicas programables desde la central de incendios. Fabricado en ABS pirorretardante. Equipado con doble led que permite ver el estado del detector desde cualquier posición y micro interruptor activable mediante imán para realizar un test de funcionamiento local. Ideal para dar una respuesta muy idónea y similar a la de la tecnología iónica frente a fuegos de evolución muy rápida, siendo menos susceptible a las falsas alarmas. Fácilmente desmontable para su limpieza. De color blanco, incluye base B501AP intercambiable con el resto de detectores analógicos. Compatible con protocolo OPAL 159+159. Conforme al Reglamento (UE) nº 305/2011 del Parlamento Europeo relativo a los productos de la construcción. Aprobado según los requisitos de EN54-7, EN54-5 y EN54-25. Cumplen con los requisitos de 2014/53/EU conforme a la directiva RED. Totalmente instalado, programado y funcionando según planos y pliego de condiciones. Marca NOTIFIER Modelo NXR-SMT3.

| Código | Ud | Descripción | Rendimiento |
|---|---|---|---|
| NRX-SMT3 | u | NRX-SMT3 Detector óptico, térmico, IR Smart 3 via radio con tecnologia MESH AGILE (material) | 1.000 |
| B501RF | u | B501RF Base compatible con detectores via radio AGILE equipada con imán anti-extracción (material) | 1.000 |
| TO01800 | h | Oficial 1ª electricista (mano de obra) | 0.300 |
| WW00300 | u | Material complementario o pzas. E (material) | 1.000 |
| WW00400 | u | Pequeño material (material) | 1.000 |
| ATC99999 | h | Programación oficial especializado (mano de obra) | 0.050 |

## Recursos

**NRX-SMT3** u NRX-SMT3 Detector óptico, térmico, IR Smart 3 via radio con tecnologia MESH AGILE
Detector blanco de tecnología combinada, NXR-SMT3, analógico via radio que incorpora tres elementos de detección independientes para actuar como un único equipo: detección IR para medir los niveles de radiación en el ambiente y los parámetros de las llamas, la detección óptica y la térmica. Dispone de dos leds rojos que ofrecen indicación visual del estado del detector desde cualquier punto y salida para indicador remoto. Direccionamiento decádico 01 a 159. Compatible con protocolo OPAL 159+159. Requiere base B501RF. Incluye 4 pilas CR123A.

**B501RF** u B501RF Base compatible con detectores via radio AGILE equipada con imán anti-extracción
Base blanca estándar de superficie B501RF para detectores analógicos vía radio AGILE de la serie NRX y/o Dispositivo. Dispone de automatismo de bloqueo. Compatible con sensores de la serie AGILE NRX. Marca NOTIFIER Modelo B501RF.
