# Detector analógico térmico 58º via radio NRX-TDIFF58

- Propiedad del archivo: CONSTRUNARIO
- Formato: FIEBDC-3/2012
- Programa: Construnario Versión 3.51
- Fecha de los precios: 25/01/2023
- Divisa: EUR
- Código: honeywell-li (15/02/2023)

**PNRXTDIFF58** u Detector analógico térmico 58º via radio NRX-TDIFF58
Suministro e instalación de detector blanco analógico via radio con tecnología MESH, térmico inteligente NRX-TFIX58. Direccionamiento sencillo mediante dos roto-swich decádicos (01-159). Funciones lógicas programables desde la central de incendios. Fabricado en ABS pirorretardante. Equipado con doble led que permite ver el estado del detector desde cualquier posición y micro interruptor activable mediante imán para realizar un test de funcionamiento local. Recomendado para la detección de incendios en ambientes donde la temperatura es baja y estable. Detección de temperatura fija de 58 °C (A1S), con funciones de test manual y automático. Fácilmente desmontable para su limpieza. De color blanco, incluye base B501RF intercambiable con el resto de detectores analógicos. Compatible con protocolo OPAL 159+159. Conforme al Reglamento (UE) nº 305/2011 del Parlamento Europeo relativo a los productos de la construcción. Aprobado según los requisitos de EN54-5 y 25. Clase A1R y A1S. Cumplen con los requisitos de 2014/53/EU conforme a la directiva RED. Totalmente instalado, programado y funcionando según planos y pliego de condiciones. Marca NOTIFIER Modelo NRX-TFIX58.

| Código | Ud | Descripción | Rendimiento |
|---|---|---|---|
| NRX-TFIX58 | u | NRX-TFIX58 Detector analógico térmico de temperatura fija 58ºC via radio con tecnologia MESH AGILE. (material) | 1.000 |
| B501RF | u | B501RF Base compatible con detectores via radio AGILE equipada con imán anti-extracción (material) | 1.000 |
| TO01800 | h | Oficial 1ª electricista (mano de obra) | 0.300 |
| WW00300 | u | Material complementario o pzas. E (material) | 1.000 |
| WW00400 | u | Pequeño material (material) | 1.000 |
| ATC99999 | h | Programación oficial especializado (mano de obra) | 0.050 |

## Recursos

**NRX-TFIX58** u NRX-TFIX58 Detector analógico térmico de temperatura fija 58ºC via radio con tecnologia MESH AGILE
Detector analógico blanco térmico de temperatura fija 58ºC via radio NRX-TFIX58. Recomendado para la detección de incendios en ambientes donde la temperatura es baja y estable. Integra la función de temperatura fija 58ºC, con funciones de test manual y automático y direccionamiento decádico (01-159). Dispone de dos leds para la indicación de alarma y salida para indicador remoto. Compatible con protocolos OPAL 159+159. Requiere base blanca B501RF. Incluye 4 pilas CR123A.

**B501RF** u B501RF Base compatible con detectores via radio AGILE equipada con imán anti-extracción
Base blanca estándar de superficie B501RF para detectores analógicos vía radio AGILE de la serie NRX y/o Dispositivo. Dispone de automatismo de bloqueo. Compatible con sensores de la serie AGILE NRX. Marca NOTIFIER Modelo B501RF.
