# Pulsador alarma ESTANCO analógico via radio NRX-WCP

- Propiedad del archivo: CONSTRUNARIO
- Formato: FIEBDC-3/2012
- Programa: Construnario Versión 3.51
- Fecha de los precios: 25/01/2023
- Divisa: EUR
- Código: honeywell-li (15/02/2023)

**PNRXWCP** u Pulsador alarma ESTANCO analógico via radio NRX-WCP
Suministro e instalación de pulsador manual de alarma direccionable via radio para instalación en ambientes exteriores NRX-WCP. Grado de protección IP67. Direccionamiento sencillo mediante dos roto-swich decádicos (01-159). Dispone de Led que permite ver el estado del equipo. Prueba de funcionamiento y rearme mediante llave. Compatible con protocolo OPAL 159+159. Conforme al Reglamento (UE) nº 305/2011 del Parlamento Europeo relativo a los productos de la construcción. Aprobado según los requisitos de EN54-11 y EN54-25. Totalmente instalado, programado y funcionando según planos y pliego de condiciones. Marca NOTIFIER Modelo NRX-WCP.

| Código | Ud | Descripción | Rendimiento |
|---|---|---|---|
| NRX-WCP | u | NRX-WCP Pulsador manual de alarma analógico rearmable estanco via radio (material) | 1.000 |
| TO01800 | h | Oficial 1ª electricista (mano de obra) | 0.300 |
| WW00300 | u | Material complementario o pzas. E (material) | 1.000 |
| WW00400 | u | Pequeño material (material) | 1.000 |
| ATC99999 | h | Programación oficial especializado (mano de obra) | 0.050 |

## Recursos

**NRX-WCP** u NRX-WCP Pulsador manual de alarma analógico rearmable estanco via radio
Pulsador de alarma direccionable via radio con led para sistemas analógicos de NOTIFIER NRX-WCP . Incorpora tapa plástica de protección, cristal y base para montaje en superficie. Compatible con protocolo OPAL 159+159. Incluye 4 pilas CR123A.
