# Sirena direccionable color rojo via radio NRX-WS-RR

- Propiedad del archivo: CONSTRUNARIO
- Formato: FIEBDC-3/2012
- Programa: Construnario Versión 3.51
- Fecha de los precios: 25/01/2023
- Divisa: EUR
- Código: honeywell-li (15/02/2023)

**PNRXWSRR** u Sirena direccionable color rojo via radio NRX-WS-RR
Suministro e instalación de sirena direccionable alimentada del lazo analógico color rojo. Dispone de 32 tonos y 3 niveles de volumen seleccionables 102dBA ±3 dBA a través de micro interruptores. IP66. Incluye función de bloqueo en base. Incluso base de montaje B501RF-RR. Conforme al Reglamento (UE) nº 305/2011 del Parlamento Europeo relativo a los productos de la construcción. Totalmente instalada, programada y funcionando según planos y pliego de condiciones. Marca NOTIFIER Modelo NRX-WS-RR.

| Código | Ud | Descripción | Rendimiento |
|---|---|---|---|
| NRX-WS-RR | u | NRX-WS-RR Sirena direccionable analógica via radio color rojo (material) | 1.000 |
| B501RF-RR | u | B501RF Base compatible con sirenas via radio AGILE equipada con imán anti-extracción (material) | 1.000 |
| TO01800 | h | Oficial 1ª electricista (mano de obra) | 0.300 |
| WW00300 | u | Material complementario o pzas. E (material) | 1.000 |
| WW00400 | u | Pequeño material (material) | 1.000 |
| ATC99999 | h | Programación oficial especializado (mano de obra) | 0.050 |

## Recursos

**NRX-WS-RR** u NRX-WS-RR Sirena direccionable analógica via radio color rojo
Sirena direccionable NRX-WS-RR de color rojo via radio. Salida de sonido máx. 102 dBA +/-3dB @ 1m. Dispone de 32 tonos y 3 niveles de volumen (alto, medio y bajo) seleccionables mediante microinterruptores. Se alimenta con 4 pilas CR123A y ocupa una dirección de 0 a 159 en el lazo analógico.

**B501RF-RR** u B501RF Base compatible con sirenas via radio AGILE equipada con imán anti-extracción
Base roja estándar de superficie B501RF-RR para sirenas analógicas vía radio AGILE de la serie NRX. Dispone de automatismo de bloqueo.
