# Detector IQ8 óptico Ex. 803371.EX

- Propiedad del archivo: CONSTRUNARIO
- Formato: FIEBDC-3/2012
- Programa: Construnario Versión 3.51
- Fecha de los precios: 25/01/2023
- Divisa: EUR
- Código: honeywell-li (15/02/2023)

**PO1297** u Detector IQ8 óptico Ex. 803371.EX
Suministro e instalación de detector óptico 803371.EX. Para aplicaciones en áreas clasificadas ex. provisto de microprocesador individual con funcionamiento en sistemas de inteligencia distribuida, función de autocomprobación, modo fallo CPU, memoria de datos de alarma y funcionamiento, indicación de alarma, direccionamiento por software e indicación de tipo de funcionamiento, cuando se conecta a un lazo esserbus o esserbus Plus. El detector no incorpora aislador de cortocircuito de lazo, para permitir su funcionamiento en modo convencional, dentro de zonas intrínsecamente seguras, conectado mediante la barrera de seguridad intrínseca 764744 a zona convencional de transponder 808623. Incluye base 805590. Conforme a EN54-7. Totalmente instalado y funcionando según planos y pliego de condiciones. Marca ESSER Modelo 803371.EX

| Código | Ud | Descripción | Rendimiento |
|---|---|---|---|
| 803371.EX | u | Detector IQ8 óptico Ex. 803371.EX (material) | 1.000 |
| 805590 | u | 805590 Base estándar para detectores serie IQ8 e IQ8Quad (material) | 1.000 |
| TO01800 | h | Oficial 1ª electricista (mano de obra) | 0.300 |
| WW00300 | u | Material complementario o pzas. E (material) | 1.000 |
| WW00400 | u | Pequeño material (material) | 1.000 |

## Recursos

**803371.EX** u Detector IQ8 óptico Ex. 803371.EX
Detector óptico de seguridad intrínseca 803371.EX, provisto de microprocesador individual con funcionamiento en sistemas de inteligencia distribuida. Permite su funcionamiento en modo convencional dentro de las zonas intrínsecamente seguras, utilizando el aislador galvánico AIS-GALD1.

**805590** u 805590 Base estándar para detectores serie IQ8 e IQ8Quad
Base estándar para detectores serie IQ8 e IQ8Quad.
