# Panel indicador convencional EN-54-3 y 23, exterior blanco con letrero y texto rojo PAN1-PLUS-W-SP

- Propiedad del archivo: CONSTRUNARIO
- Formato: FIEBDC-3/2012
- Programa: Construnario Versión 3.51
- Fecha de los precios: 25/01/2023
- Divisa: EUR
- Código: honeywell-li (15/02/2023)

**PPAN1PLUSW** u Panel indicador convencional EN-54-3 y 23, exterior blanco con letrero y texto rojo PAN1-PLUS-W-SP
Suministro e instalación de rótulo luminoso y sonoro de color blanco PAN-3, texto indicador de disparo de extinción en color rojo y zumbador piezoeléctrico. Alimentación de 12 a 24 Vcc, consumo 90mA. Zumbador de 98dB a 1 m 3200Hz. Incluye 7 rótulos(Fuego, Extinción disparada, Atmósfera peligrosa, Fogo, Gas disparado, Atmósfera explosiva, Atmósfera saturada-CO) Totalmente instalado y funcionando según planos y pliego de condiciones. Marca HLSI Modelo PAN-3.

| Código | Ud | Descripción | Rendimiento |
|---|---|---|---|
| PAN1PLUSWSP | u | PAN-1-PLUS-W-SP Panel indicador convencional EN-54-3 y 23, exterior blanco con letrero y texto rojo (material) | 1.000 |
| TO01800 | h | Oficial 1ª electricista (mano de obra) | 0.300 |
| WW00300 | u | Material complementario o pzas. E (material) | 1.000 |
| WW00400 | u | Pequeño material (material) | 1.000 |

## Recursos

**PAN1PLUSWSP** u PAN-1-PLUS-W-SP Panel indicador convencional EN-54-3 y 23, exterior blanco con letrero y texto rojo
Panel luminoso con leds de alta eficacia para utilizar como señal acústica y visual de emergencia en una condición de riesgo de incendio, inundación o peligro. Diseñado para uso exclusivo en interiores y montaje en superficie. Incluye 7 rótulos: “FUEGO”, “EXTINCIÓN DISPARADA” y “ATMÓSFERA PELIGROSA (español); “FOGO” (portugués); “GAS DISPARADO”, “ATMOSFERA EXPLOSIVA” y “ATMOSFERA SATURADA-CO” (español/portugués).
