# Comprobador de lazo y configurador de mapa POL-ESS TOUCH

- Propiedad del archivo: CONSTRUNARIO
- Formato: FIEBDC-3/2012
- Programa: Construnario Versión 3.51
- Fecha de los precios: 25/01/2023
- Divisa: EUR
- Código: honeywell-li (15/02/2023)

**PPOLESS_TOUCH** u Comprobador de lazo y configurador de mapa POL-ESS TOUCH
Suministro de Herramienta de configuración, verificación y mantenimiento de lazos POL-ESS TOUCH con pantalla táctil de 4,3" gráfica , manejo intuitivo mediante iconos, para programación de lazos, análisis de equipos, cableado y mantenimiento dispositivos del lazo esserbus o esserbusPLus con archivo de registro exportable de estados, alarmas, fecha de fabricación, suciedad, etc. de cada equipo . Equipo compuesto por analizador portátil autónomo recargable, cargador de red externo 20 Vca a 12 Vcc (2000 mA). Cargado en 1 h con dispositivo apagado y cable USB para descarga de archivos de lazo y configuración de centrales FlexES/ IQ8Control/ 800X. Archivos de lazo compatible con Tools 8000. Alimentación autónoma con 6 baterías recargables NiMH (1200 mA) A: 177 mm H: 97 mm F: 44 mm (funda de goma incluida) Marca ESSER Modelo POL-ESS TOUCH.

| Código | Ud | Descripción | Rendimiento |
|---|---|---|---|
| POL-ESS TOUCH | u | Comprobador de lazo y configurador de mapa (material) | 1.000 |

## Recursos

**POL-ESS TOUCH** u Comprobador de lazo y configurador de mapa
Herramienta de configuración, verificación y mantenimiento de lazos POL-ESS TOUCH con pantalla táctil de 4,3" gráfica , manejo intuitivo mediante iconos, para programación de lazos, análisis de equipos, cableado y mantenimiento dispositivos del lazo esserbus o esserbusPLus con archivo de registro exportable de estados, alarmas, fecha de fabricación, suciedad, etc. de cada equipo . Equipo compuesto por analizador portátil autónomo recargable, cargador de red externo 20 Vca a 12 Vcc (2000 mA). Cargado en 1 h con dispositivo apagado y cable USB para descarga de archivos de lazo y configuración de centrales FlexES/ IQ8Control/ 800X. Archivos de lazo compatible con Tools 8000. Alimentación autónoma con 6 baterías recargables NiMH (1200 mA) A: 177 mm H: 97 mm F: 44 mm (funda de goma incluida)
