# Repetidor remoto para central extinción RP1R-SUPRA

- Propiedad del archivo: CONSTRUNARIO
- Formato: FIEBDC-3/2012
- Programa: Construnario Versión 3.51
- Fecha de los precios: 25/01/2023
- Divisa: EUR
- Código: honeywell-li (15/02/2023)

**PRP1RRPT** u Repetidor remoto para central extinción RP1R-SUPRA
Suministro e instalación de repetidor remoto para central de detección y extinción RP1R-SUPRA via VSN-485. Necesita de alimentación externa de 24 VCC. Conforme al Reglamento (UE) nº 305/2011 del Parlamento Europeo relativo a los productos de la construcción. Totalmente instalada y funcionando según planos y pliego de condiciones. Marca NOTIFIER Modelo RP1R-RPT.

| Código | Ud | Descripción | Rendimiento |
|---|---|---|---|
| RP1R-RPT | u | RP1R-RPT Repetidor remoto para central extinción (material) | 1.000 |
| VSN-485 | u | VSN-485 Tarjeta RS 485 para conectar repetidor y centra extinción (material) | 1.000 |
| ATC00100 | h | Cuadrilla albañilería formada por oficial 1ª y peón especializado. (mano de obra) | 0.500 |
| ATC00400 | h | Cuadrilla albañilería formada por oficial 1ª instalador y ayudante especialista. (mano de obra) | 3.000 |
| WW00300 | u | Material complementario o pzas. E (material) | 20.000 |
| WW00400 | u | Pequeño material (material) | 15.000 |

## Recursos

**RP1R-RPT** u RP1R-RPT Repetidor remoto para central extinción
Repetidor remoto via VSN-485 de los estados y teclas de función de la central de detección y extinción RP1R-SUPRA con pantalla TFT táctil de 4,3". Requiere de alimentación externa de 24 VCC.

**VSN-485** u VSN-485 Tarjeta RS 485 para conectar repetidor y centra extinción
Tarjeta de comunicación RS485 para la conexión del repetidor RP1R-RPT hasta 1200 metros
