# Electroimán puertas emergencia montaje en superficie RPS-1384

- Propiedad del archivo: CONSTRUNARIO
- Formato: FIEBDC-3/2012
- Programa: Construnario Versión 3.51
- Fecha de los precios: 25/01/2023
- Divisa: EUR
- Código: honeywell-li (15/02/2023)

**PRPS-1384** u Electroimán puertas emergencia montaje en superficie RPS-1384
Suministro e instalación de dispositivo electromagnético RPS-1384 para bloqueo de puertas de salida de emergencia, antipánico, de acceso y de paso general, formado por electroimán y placa de retención para montaje en superificie. Cuerpo de aluminio y placa ferromagnética de acero galvanizado, incorpora led y relé de estado. Potencia 150 Kg y consumo 150mA. Totalmente instalado y funcionando según planos y pliego de condiciones. Marca HLSI Modelo RPS-1384.

| Código | Ud | Descripción | Rendimiento |
|---|---|---|---|
| rps-1384 | u | RPS-1384 Electroimán puertas emergencia montaje en superficie 150 kgs (material) | 1.000 |
| ATC00100 | h | Cuadrilla albañilería formada por oficial 1ª y peón especializado. (mano de obra) | 0.500 |
| ATC00400 | h | Cuadrilla albañilería formada por oficial 1ª instalador y ayudante especialista. (mano de obra) | 3.000 |
| WW00300 | u | Material complementario o pzas. E (material) | 20.000 |
| WW00400 | u | Pequeño material (material) | 15.000 |

## Recursos

**rps-1384** u RPS-1384 Electroimán puertas emergencia montaje en superficie 150 kgs
Electroimán RPS-1384 para puertas de emergencia y montaje en superficie de 150 Kg/1470 N. Cuerpo de aluminio, placa ferromagnética de acero galvanizado, led y relé indicadores de estado.
