# Batería de 12V. Capacidad 24Ah. Conexión mediante tornillo M6

- Propiedad del archivo: CONSTRUNARIO
- Formato: FIEBDC-3/2012
- Programa: Construnario Versión 3.51
- Fecha de los precios: 25/01/2023
- Divisa: EUR

| Código | Ud | Descripción |
|---|---|---|
| PS-1224 | u | Batería de 12V. Capacidad 24Ah. Conexión mediante tornillo M6. |
