# PS-1265 Batería de 12V capacidad 65Ah

- Propiedad del archivo: CONSTRUNARIO
- Formato: FIEBDC-3/2012
- Programa: Construnario Versión 3.51
- Fecha de los precios: 25/01/2023
- Divisa: EUR

**PS-1265** u PS-1265 Batería de 12V capacidad 65Ah
Batería de 12V. Capacidad 65Ah. Conexión por tornillo M6.
