# Detector de llama compacto UV/IR

- Propiedad del archivo: CONSTRUNARIO
- Formato: FIEBDC-3/2012
- Programa: Construnario Versión 3.51
- Fecha de los precios: 25/01/2023
- Divisa: EUR
- Código: honeywell-li (15/02/2023)

**PS20_20ML** u Detector de llama compacto UV/IR
Suministro e instalación de detector de llama UV/IR para exteriores con carcasa de aluminio cumple MIL-STD-810C. Detecta fuegos de combustibles de hidrocarburo y fuegos de gas. Retardo ajustable. Indicación de prealarma y Alarma. Requiere alimentación de 24Vcc 60mA. Equipado con soporte de fijación orientable. Area de cobertura 15 metros en ángulo de 90º H - 90º V. Montado en carcasa de aluminio. Conforme al Reglamento (UE) nº 305/2011 del Parlamento Europeo relativo a los productos de la construcción. Totalmente instalado y funcionando según planos y pliego de condiciones. Marca NOTIFIER Modelo 20/20ML-11SF.

| Código | Ud | Descripción | Rendimiento |
|---|---|---|---|
| 2020ML-11SF | u | 20/20ML-11SF Detector de llama compacto UV/IR (material) | 1.000 |
| 2020-005 | u | S20/20-005 Soporte giratorio de acero inoxidable para dectores compactos (material) | 1.000 |
| ATC00100 | h | Cuadrilla albañilería formada por oficial 1ª y peón especializado. (mano de obra) | 0.500 |
| ATC00400 | h | Cuadrilla albañilería formada por oficial 1ª instalador y ayudante especialista. (mano de obra) | 1.000 |
| WW00300 | u | Material complementario o pzas. E (material) | 10.000 |
| ATC99999 | h | Programación oficial especializado (mano de obra) | 0.500 |

## Recursos

**2020ML-11SF** u 20/20ML-11SF Detector de llama compacto UV/IR
Detector de llama UV/IR S20/20ML. Requiere soporte S20/20-005 y alimentación de 24Vcc 60mA. IP67. Opción de modelos con salida analógica de 4-20mA, RS485 y Relés.

**2020-005** u S20/20-005 Soporte giratorio de acero inoxidable para dectores compactos
Soporte de acero inoxidable S20/20-005 con rótula orientable para sujetar los detectores compactos de llama de la serie S20/20.
