# Detector antideflagrante de metano con display S2626ME

- Propiedad del archivo: CONSTRUNARIO
- Formato: FIEBDC-3/2012
- Programa: Construnario Versión 3.51
- Fecha de los precios: 25/01/2023
- Divisa: EUR
- Código: honeywell-li (15/02/2023)

**PS2626ME** u Detector antideflagrante de metano con display S2626ME
Suministro e instalación de detector antideflagrante de metano S2626ME para gas inflamable sonda infrarroja con Display SMART3 GD2. Con posibilidad de comunicación a través de un BUS RS485 o accesorios para efectuar las tareas de mantenimiento. Equipado con microprocesador de 10 bits y salida proporcional de 4-20 mA referida a la concentración de gas medida: 0-100% LEL. Compensación por suciedad del nivel 0, filtro digital y autodiagnóstico. Puede incorporar tarjeta de relés o tarjeta direccionable STS/IDI. Montado en carcasa metálica, grado de protección IP65 ATEX Totalmente instalado, programado y funcionando según planos y pliego de condiciones. Marca NOTIFIER Modelo S2626ME.

| Código | Ud | Descripción | Rendimiento |
|---|---|---|---|
| s2626me | u | S2626ME Detector antideflagrante sonda infrarroja Metano (material) | 1.000 |
| TO01800 | h | Oficial 1ª electricista (mano de obra) | 0.300 |
| WW00300 | u | Material complementario o pzas. E (material) | 1.000 |
| WW00400 | u | Pequeño material (material) | 1.000 |
| ATC99999 | h | Programación oficial especializado (mano de obra) | 0.250 |

## Recursos

**s2626me** u S2626ME Detector antideflagrante sonda infrarroja Metano
Detector S2626ME antideflagrante de sonda infrarroja para Metano, 0-100% LEL. Sonda tipo 3.
