# Detector de gas inflamable modelo SENSEPOINT XRL

- Propiedad del archivo: CONSTRUNARIO
- Formato: FIEBDC-3/2012
- Programa: Construnario Versión 3.51
- Fecha de los precios: 25/01/2023
- Divisa: EUR
- Código: honeywell-li (15/02/2023)

**PSPLIF6BAXYMAZZ** u Detector de gas inflamable modelo SENSEPOINT XRL
Suministro e instalación de detector de tóxicos de Detector de gas inflamable modelo SENSEPOINT XRL. Rango 0-?100%LEL Certificación ATEX. Nota: Completamente configurable a través de comunicación Bluetooth en su dispositivo inteligente Android / IOS (no incluido). Totalmente instalado, programado y funcionando según planos y pliego de condiciones. Marca HONEYWELL Modelo SPLIF6BAXYMAZZ

| Código | Ud | Descripción | Rendimiento |
|---|---|---|---|
| SPLIF6BAXYMAZZ | u | Detector de gas inflamable modelo SENSEPOINT XRL (material) | 1.000 |
| WW00300 | u | Material complementario o pzas. E (material) | 1.000 |
| WW00400 | u | Pequeño material (material) | 1.000 |
| ATC99999 | h | Programación oficial especializado (mano de obra) | 0.250 |
| TO01800 | h | Oficial 1ª electricista (mano de obra) | 0.300 |
