# Cono colector para facilitar la captación de gases ligeros detectores SENSEPOINT XRL

- Propiedad del archivo: CONSTRUNARIO
- Formato: FIEBDC-3/2012
- Programa: Construnario Versión 3.51
- Fecha de los precios: 25/01/2023
- Divisa: EUR

| Código | Ud | Descripción |
|---|---|---|
| PSPXCDCC | u | Cono colector para facilitar la captación de gases ligeros detectores SENSEPOINT XRL |
