# Convert. Modbus red cent. ESSER 3K puntos 85080

- Propiedad del archivo: CONSTRUNARIO
- Formato: FIEBDC-3/2012
- Programa: Construnario Versión 3.51
- Fecha de los precios: 25/01/2023
- Divisa: EUR
- Código: honeywell-li (15/02/2023)

**PT-ES-85080** u Convert. Modbus red cent. ESSER 3K puntos 85080
Suministro e instalación de pasarela de comunicaciones (Gateway) IBOX-MBS-EDP-3 que convierte el protocolo de la centrales serie 800X/ IQ8 Control/ FlexES en red esernet en el estándar Modbus Server para comunicarse vía RS232 o RS485 con equipos Modbus RTU o vía Ethernet a través de RJ45 a Modbus TCP. La pasarela MODBUS Server puede controlar 3.000 puntos/registros de red compatible con todos los sistemas en red essernet. Se conecta al puerto serie del interface de red SEI KIT o al puerto RS-485 integrado en la central FlexES. Proporciona integración vía protocolo MODBUS de los equipos y centrales de la red y permite maniobras de control sobre el sistema. Salida MODBUS vía puerto serie o Ethernet. Par los modelos de centrales IQ8 Control se precisa interface de red Essernet SEI-KIT obligatoriamente. Requiere alimentación de 24Vdc. Totalmente programado y funcionando según planos y pliego de condiciones. Marca ESSER Modelo IBOX-MBS-EDP-3.

| Código | Ud | Descripción | Rendimiento |
|---|---|---|---|
| 85080 | u | 85080 Convertidor Modbus/BACnet red Essernet 20K estados (material) | 1.000 |
| ATC99999 | h | Programación oficial especializado (mano de obra) | 8.000 |

## Recursos

**85080** u 85080 Convertidor Modbus/BACnet red Essernet 20K estados
Pasarela Modbus/BacNET Server 20K estados. Compatible con todos los sistemas en red essernet. Se conecta al puerto serie del SEI KIT o al puerto RS-485 de la central FlexES.
