# Sonda antideflagrante EEx-d ATEX 57ºC TMP2TOA2S1A

- Propiedad del archivo: CONSTRUNARIO
- Formato: FIEBDC-3/2012
- Programa: Construnario Versión 3.51
- Fecha de los precios: 25/01/2023
- Divisa: EUR
- Código: honeywell-li (15/02/2023)

**P_TMP2TOA2S1A** u Sonda antideflagrante EEx-d ATEX 57ºC TMP2TOA2S1A
Suministro e instalación de Detector térmico estanco autorrearmable TMP2TOA2S1A con rango de activación 57 ºC , (Clase C), fabricado en aluminio para uso en intemperie. Incluye caja antideflagrante. Gran resistencia a las interferencias EMI. Incorpora un circuito SMD que controla la señal del transductor y asegura la repetibilidad óptima de la medida. Disponen de filtros y algoritmos digitales aplicados a las señales analógicas del transductor que le confieren un gran nivel de seguridad contra posibles falsas alarmas. Conforme al Reglamento (UE) nº 305/2011 del Parlamento Europeo relativo a los productos de la construcción. con Nº CPR: 0068-CPR-009/2014 Diseñados según norma EN54-5 y directiva ATEX, II 2 G EEx-d IIC T6; CESI 03 ATEX 042 . Totalmente instalado y funcionando según planos y pliego de condiciones. Marca NOTIFIER Modelo TMP2TOA2S1A.

| Código | Ud | Descripción | Rendimiento |
|---|---|---|---|
| TMP2-JO-A2-S-1-A | u | TMP2-JO-A2-S-1-ASonda antideflagrante EEx-d ATEX 57ºC (material) | 1.000 |
| TO01800 | h | Oficial 1ª electricista (mano de obra) | 0.300 |
| WW00300 | u | Material complementario o pzas. E (material) | 1.000 |
| WW00400 | u | Pequeño material (material) | 1.000 |

## Recursos

**TMP2-JO-A2-S-1-A** u TMP2-JO-A2-S-1-ASonda antideflagrante EEx-d ATEX 57ºC
Detector térmico autorrearmable TMP2-JO-A2-S-1-A con rango de activación entre 57°C montada en caja antideflagrante, ATEX II 2G EEx´f IIc T6, con grado de protección IP65. Especialmente adecuado para instalaciones con atmósferas explosivas, almacenes de materiales peligrosos y conductos de extracción o zonas con presencia de elementos corrosivos o vapores de condensación. Apto para interiores o exteriores. Compatible con las centrales analógicas de Notifier, mediante un módulo interfaz M710-CZR y la mayoría de centrales convencionales del mercado.
