# Controlador Touchpoint Plus 8 zonas y 24 relés

- Propiedad del archivo: CONSTRUNARIO
- Formato: FIEBDC-3/2012
- Programa: Construnario Versión 3.51
- Fecha de los precios: 25/01/2023
- Divisa: EUR
- Código: honeywell-li (15/02/2023)

**PTPPLBAWA8DNNNNN** u Controlador Touchpoint Plus 8 zonas y 24 relés
Suministro e instalación de central de detección y control de gases Touchpoint Plus para montaje en pared con 8 entradas. Alimentación 115/220 Vac y salida de tensión 24Vcc para disparo de luz y sirena. Incluye bloque de 3 relés libres de tensión conmutables. incluye 24 relés de alarma. Totalmente instalada, programada y funcionando según planos y pliego de condiciones. Marca HONEYWELL Modelo TPPLBAWA8DNNNNN

| Código | Ud | Descripción | Rendimiento |
|---|---|---|---|
| TPPLBAWA8DNNNNN | u | Controlador Touchpoint Plus 8 zonas y 24 relés (material) | 1.000 |
| WW00300 | u | Material complementario o pzas. E (material) | 20.000 |
| WW00400 | u | Pequeño material (material) | 15.000 |
| ATC99999 | h | Programación oficial especializado (mano de obra) | 1.000 |
| ATC00100 | h | Cuadrilla albañilería formada por oficial 1ª y peón especializado. (mano de obra) | 0.500 |
| ATC00400 | h | Cuadrilla albañilería formada por oficial 1ª instalador y ayudante especialista. (mano de obra) | 3.000 |
