# Sistema de aspiración VESDA-E-VEA-40 con pantalla de 3.5"

- Propiedad del archivo: CONSTRUNARIO
- Formato: FIEBDC-3/2012
- Programa: Construnario Versión 3.51
- Fecha de los precios: 25/01/2023
- Divisa: EUR
- Código: honeywell-li (15/02/2023)

**PVEA-040-A10** u Sistema de aspiración VESDA-E-VEA-40 con pantalla de 3.5"
"Suministro e instalación de Detector de Humos por Aspiración con cámara de análisis Flair, compuesta por doble haz laser y visión microscópica para análisis por Inteligencia Artificial de partículas. Incorpora: - Display táctil a color de 3.5” - Panel indicador de estado con 7 pilotos LED y pulsador multifunción - Carcasa en Duralumínio IP-40 - 7 relés programables. - 40 entradas para microtubos, que conforman 40 zonas de detección identificables diferentes. - 100 m máximo de longitud de microtubo por entrada. - Supervisión de flujo de aire por cada entrada de tubería de muestreo. - Supervisión hasta el punto de muestreo por compresión de aire. - AutoLimpieza de microtubos incorporada y programable. - Filtro de aire supervisado. Características generales: - Gama de sensibilidad de0,001 a 20% de oscurecimiento por metro. - 4 niveles de alarma (Alerta, Acción, 1º nivel de incendio y 2º nivel de incendio), con ajuste de sensibilidad en cada uno. - Área máxima de cobertura: 2.000 m2. - Longitud máxima de tubería de hasta 800 m. (no incluida) - Conexión avanzada de datos: VesdaNet, Ethernet y WiFi. - Motor de e-mail y servicios para Conexión con Smartphone - Registro de eventos para mas de un año de histórico de funcionamiento. - AutoLearn: Examina el ambiente, selecciona los niveles de alarma más apropiados y ajusta los sensores de flujo de aire de forma Automática. - Requiere alimentación externa de 24 Vcc. Certificado EN-54/20 - CPR y Marcado CE - Clase B Alta: 40 tomas de muestreo – 1,6 % obs/m - Clase B Media: 40 tomas de muestreo – 4,0 % obs/m - Clase C Estandar: 40 tomas de muestreo – 8,0 % obs/m Totalmente instalado, programado y funcionando. Modelo: VEA-040-A10 Marca: VESDA"

| Código | Ud | Descripción | Rendimiento |
|---|---|---|---|
| VEA-040-A10 | u | Sistema de aspiración VESDA-E-VEA-40 con pantalla de 3.5" (material) | 1.000 |
| ATC00100 | h | Cuadrilla albañilería formada por oficial 1ª y peón especializado. (mano de obra) | 0.030 |
| ATC00400 | h | Cuadrilla albañilería formada por oficial 1ª instalador y ayudante especialista. (mano de obra) | 3.000 |
| WW00300 | u | Material complementario o pzas. E (material) | 10.000 |
| WW00400 | u | Pequeño material (material) | 10.000 |
| ATC99999 | h | Programación oficial especializado (mano de obra) | 0.500 |

## Recursos

**VEA-040-A10** u Sistema de aspiración VESDA-E-VEA-40 con pantalla de 3.5"
Detector de Humos por Aspiración con cámara de análisis Flair, compuesta por doble haz laser y visión microscópica para análisis por Inteligencia Artificial de partículas. Display táctil a color de 3.5”. Panel indicador de estado con 7 pilotos LED y pulsador multifunción
