# Sistema de aspiración VESDA-E VEP 1 zona, 1 tubería 130m con frontal con LEDs

- Propiedad del archivo: CONSTRUNARIO
- Formato: FIEBDC-3/2012
- Programa: Construnario Versión 3.51
- Fecha de los precios: 25/01/2023
- Divisa: EUR
- Código: honeywell-li (15/02/2023)

**PVEP-A00-1P** u Sistema de aspiración VESDA-E VEP 1 zona, 1 tubería 130m con frontal con LEDs.
Suministro e instalación de Detector de Humos por Aspiración con cámara de análisis Flair, compuesta por doble haz laser y visión microscópica para análisis por Inteligencia Artificial de partículas. Incorpora: - Panel indicador de estado con 7 pilotos LED y pulsador multifunción - Carcasa en material plástico de Alta resistencia - 7 relés programables. - Entrada para 1 tubería, una zona de detección. - Supervisión de flujo de aire de la tubería de muestreo. - Filtro de aire con chip de control. Características generales: - Gama de sensibilidad de0,005 a 20% de oscurecimiento por metro. - 4 niveles de alarma (Alerta, Acción, 1º nivel de incendio y 2º nivel de incendio), con ajuste de sensibilidad en cada uno. - Área máxima de cobertura: 2.000 m2. - Longitud máxima de tubería de hasta 130 m. (no incluida) - Conexión avanzada de datos: VesdaNet, Ethernet y WiFi. - Motor de e-mail y servicios para Conexión con Smartphone - Registro de eventos para mas de un año de histórico de funcionamiento. - AutoLearn: Examina el ambiente, selecciona los niveles de alarma más apropiados y ajusta los sensores de flujo de aire de forma Automática. - Requiere alimentación externa de 24 Vcc. Certificado EN-54/20 - CPR y Marcado CE - Clase A: 30 tomas de muestreo – Umbral de Fuego a 0.015 % obs/m - Clase B: 40 tomas de muestreo – Umbral de Fuego a 0.026 % obs/m - Clase C: 45 tomas de muestreo – Umbral de Fuego a 0.062 % obs/m Totalmente instalado, programado y funcionando. Modelo: VEP-A00-1P Marca: VESDA

| Código | Ud | Descripción | Rendimiento |
|---|---|---|---|
| VEP-A00-1P | u | VEP-A00-1P Sistema de aspiración VESDA-E VEP 1 zona, 1 tubería 130m con frontal con LEDs. (material) | 1.000 |
| ATC00100 | h | Cuadrilla albañilería formada por oficial 1ª y peón especializado. (mano de obra) | 0.030 |
| ATC00400 | h | Cuadrilla albañilería formada por oficial 1ª instalador y ayudante especialista. (mano de obra) | 3.000 |
| WW00300 | u | Material complementario o pzas. E (material) | 10.000 |
| WW00400 | u | Pequeño material (material) | 10.000 |
| ATC99999 | h | Programación oficial especializado (mano de obra) | 0.500 |

## Recursos

**VEP-A00-1P** u VEP-A00-1P Sistema de aspiración VESDA-E VEP 1 zona, 1 tubería 130m con frontal con LEDs
Detector de Humos por Aspiración con cámara de análisis Flair, compuesta por doble haz laser y visión microscópica para análisis por Inteligencia Artificial de partículas. Panel indicador de estado con 7 pilotos LED y pulsador multifunción. Carcasa en material plástico de alta resistencia. 7 relés programables. Entrada para 1 tubería, una zona de detección. Supervisión de flujo de aire de la tubería de muestreo. Filtro de aire con chip de control. Gama de sensibilidad de0,005 a 20% de oscurecimiento por metro. 4 niveles de alarma (Alerta, Acción, 1º nivel de incendio y 2º nivel de incendio), con ajuste de sensibilidad en cada uno. Área máxima de cobertura: 2.000 m2. Longitud máxima de tubería de hasta 130 m. (no incluida). Conexión avanzada de datos: VesdaNet, Ethernet y WiFi. Motor de e-mail y servicios para conexión con Smartphone. Registro de eventos para mas de un año de histórico de funcionamiento. AutoLearn: Examina el ambiente, selecciona los niveles de alarma más apropiados y ajusta los sensores de flujo de aire de forma Automática. Requiere alimentación externa de 24 Vcc. Certificado EN-54/20 - CPR y Marcado CE. Clase A: 30 tomas de muestreo – Umbral de Fuego a 0.015 % obs/m. Clase B: 40 tomas de muestreo – Umbral de Fuego a 0.026 % obs/m. Clase C: 45 tomas de muestreo – Umbral de Fuego a 0.062 % obs/m.
