# Sistema de aspiración VESDA-E VEP 1 zona, 4 tuberías 560m con frontal y LEDs

- Propiedad del archivo: CONSTRUNARIO
- Formato: FIEBDC-3/2012
- Programa: Construnario Versión 3.51
- Fecha de los precios: 25/01/2023
- Divisa: EUR
- Código: honeywell-li (15/02/2023)

**PVEP-A00-P** u Sistema de aspiración VESDA-E VEP 1 zona, 4 tuberías 560m con frontal y LEDs.
Suministro e instalación de Detector de Humos por Aspiración con cámara de análisis Flair, compuesta por doble haz laser y visión microscópica para análisis por Inteligencia Artificial de partículas. Incorpora: - Panel indicador de estado con 7 pilotos LED y pulsador multifunción - Carcasa en material plástico de Alta resistencia - 7 relés programables. - 4 entradas para tubería, que conforman una única zona de detección. - Supervisión de flujo de aire por cada entrada de tubería de muestreo. - Filtro de aire con chip de control. Características generales: - Gama de sensibilidad de0,005 a 20% de oscurecimiento por metro. - 4 niveles de alarma (Alerta, Acción, 1º nivel de incendio y 2º nivel de incendio), con ajuste de sensibilidad en cada uno. - Área máxima de cobertura: 2.000 m2. - Longitud máxima de tubería de hasta 560 m. (no incluida) - Conexión avanzada de datos: VesdaNet, Ethernet y WiFi. - Motor de e-mail y servicios para Conexión con Smartphone - Registro de eventos para mas de un año de histórico de funcionamiento. - AutoLearn: Examina el ambiente, selecciona los niveles de alarma más apropiados y ajusta los sensores de flujo de aire de forma Automática. - Requiere alimentación externa de 24 Vcc. Certificado EN-54/20 - CPR y Marcado CE - Clase A: 40 tomas de muestreo – Umbral de Fuego a 0.028 % obs/m - Clase B: 80 tomas de muestreo – Umbral de Fuego a 0.027 % obs/m - Clase C: 100 tomas de muestreo – Umbral de Fuego a 0.072 % obs/m Totalmente instalado, programado y funcionando. Modelo: VEP-A00-P Marca: VESDA

| Código | Ud | Descripción | Rendimiento |
|---|---|---|---|
| VEP-A00-P | u | Sistema de aspiración VESDA-E VEP 1 zona, 4 tuberías 560m con frontal y LEDs. (material) | 1.000 |
| ATC00100 | h | Cuadrilla albañilería formada por oficial 1ª y peón especializado. (mano de obra) | 0.030 |
| ATC00400 | h | Cuadrilla albañilería formada por oficial 1ª instalador y ayudante especialista. (mano de obra) | 3.000 |
| WW00300 | u | Material complementario o pzas. E (material) | 10.000 |
| WW00400 | u | Pequeño material (material) | 10.000 |
| ATC99999 | h | Programación oficial especializado (mano de obra) | 0.500 |

## Recursos

**VEP-A00-P** u Sistema de aspiración VESDA-E VEP 1 zona, 4 tuberías 560m con frontal y LEDs
Detector de Humos por Aspiración con cámara de análisis Flair, compuesta por doble haz laser y visión microscópica para análisis por Inteligencia Artificial de partículas. Panel indicador de estado con 7 pilotos LED y pulsador multifunción. Carcasa en material plástico de alta resistencia. 7 relés programables. 4 entradas para tubería, que conforman una única zona de detección. Supervisión de flujo de aire por cada entrada de tubería de muestreo. Filtro de aire con chip de control. Gama de sensibilidad de0,005 a 20% de oscurecimiento por metro. 4 niveles de alarma (Alerta, Acción, 1º nivel de incendio y 2º nivel de incendio), con ajuste de sensibilidad en cada uno. Área máxima de cobertura: 2.000 m2. Longitud máxima de tubería de hasta 560 m. (no incluida). Conexión avanzada de datos: VesdaNet, Ethernet y WiFi. Motor de e-mail y servicios para conexión con Smartphone. Registro de eventos para mas de un año de histórico de funcionamiento. AutoLearn: Examina el ambiente, selecciona los niveles de alarma más apropiados y ajusta los sensores de flujo de aire de forma Automática. Requiere alimentación externa de 24 Vcc. Certificado EN-54/20 - CPR y Marcado CE. Clase A: 40 tomas de muestreo – Umbral de Fuego a 0.028 % obs/m. Clase B: 80 tomas de muestreo – Umbral de Fuego a 0.027 % obs/m. Clase C: 100 tomas de muestreo – Umbral de Fuego a 0.072 % obs/m.
