# Sistema de aspiración VESDA VLF-250-01 1 zona, 1 tubería 25m con frontal con LEDs

- Propiedad del archivo: CONSTRUNARIO
- Formato: FIEBDC-3/2012
- Programa: Construnario Versión 3.51
- Fecha de los precios: 25/01/2023
- Divisa: EUR
- Código: honeywell-li (15/02/2023)

**PVLF-250** u Sistema de aspiración VESDA VLF-250-01 1 zona, 1 tubería 25m con frontal con LEDs.
Suministro e instalación de Sistema de aspiración VESDA Laser Focus de 1 canal, 1 tubería total 25m, con LEDs. Incorpora: - Pantalla de reconocimiento instantáneo - Carcasa en material plástico de Alta resistencia - 3 relés programables. - Entrada para 1 tubería, una zona de detección. - Medidor de flujo ultrasónico. - Auto aprendizaje de niveles de humo y de flujo de aire AutoLearn™ Características generales: - Área máxima de cobertura: 250 m2. - Longitud máxima de tubería de hasta 50 m. (no incluida) - Hasta 18.000 eventos, fecha y hora marcados por separado, no volátil, registros para: Nivel de humo, Nivel de flujo, Estado del detector y Averías - Requiere alimentación externa de 24 Vcc. Certificado EN-54/20 - CPR y Marcado CE - Clase A: 12 orificios (0,12% obs/m) - Clase B: 12 orificios (0,35% obs/m) - Clase C: 12 orificios (0,80% obs/m) Totalmente instalado, programado y funcionando. Modelo: VLF-250-01 Marca: VESDA

| Código | Ud | Descripción | Rendimiento |
|---|---|---|---|
| ATC00100 | h | Cuadrilla albañilería formada por oficial 1ª y peón especializado. (mano de obra) | 0.030 |
| ATC00400 | h | Cuadrilla albañilería formada por oficial 1ª instalador y ayudante especialista. (mano de obra) | 3.000 |
| WW00300 | u | Material complementario o pzas. E (material) | 10.000 |
| WW00400 | u | Pequeño material (material) | 10.000 |
| ATC99999 | h | Programación oficial especializado (mano de obra) | 0.500 |
| VLF-250-01 | u | VESDA Laser Focus. 1 canal, 25m, con LEDs. (material) | 1.000 |
