# Detector Laser INDUSTRIAL, con relés Mod. VLI-880

- Propiedad del archivo: CONSTRUNARIO
- Formato: FIEBDC-3/2012
- Programa: Construnario Versión 3.51
- Fecha de los precios: 25/01/2023
- Divisa: EUR
- Código: honeywell-li (15/02/2023)

**PVLI-880** u Detector Laser INDUSTRIAL, con relés Mod. VLI-880
Suministro e instalación de Detector de humos por aspiración mediante Cámara de Detección Láser especialmente diseñado para proteger instalaciones industriales criticas. Incorpora: - Display circular con leds de alta intensidad para alarma, con señalización óptico acústica. - Carcasa en color negro en material plástico de alta resistencia con protección IP-54. - Tarjeta con 5 relés (2 fijos para Fuego y Avería y 3 configurables). - Dispone de 4 entradas para tubería, que conforman una única zona de detección. - Supervisor de flujo de aire por ultrasonidos en cada entrada de tubería de muestreo. Características generales: - Gama de sensibilidad de 0,005 a 20% de oscurecimiento por metro. - 4 Niveles de alarma (Alerta, Acción, 1º nivel de incendio y 2º nivel de incendio), con ajuste de sensibilidad en cada uno de ellos. - Área máxima de cobertura: 2.000 m2. Longitud máxima de tubería de 360 m.(no incluida) - Barrera de aire limpio para la protección de las ópticas - Detección de los caudales de aire por ultrasonidos - Unidad de filtrado Inteligente de partículas con trampa de fibras adicional (Patentado) - Filtro de aire de doble etapa. - Registro de eventos: almacenamiento de hasta 18.000 eventos. - AutoLearn: Sistema de auto-aprendizaje que selecciona los niveles de alarma más apropiados de forma automática. Requiere: Software de Configuración para su programación VSC (Vesda System Configurator). Alimentación externa de 24 Vcc Certificado EN-54/20 - CPR y Marcado CE - Clase A: 30 tomas de muestreo – Umbral de Fuego a 0.05 % obs/m - Clase B: 60 tomas de muestreo – Umbral de Fuego a 0.06 % obs/m - Clase C: 100 tomas de muestreo – Umbral de Fuego a 0.08 % obs/m Totalmente instalado, programado y funcionando. Modelo: LáserPLUS VLI-880 Marca: VESDA

| Código | Ud | Descripción | Rendimiento |
|---|---|---|---|
| VLI-880 | u | Detector LaserINDUSTRIAL, con relés Mod. VLI-880 (material) | 1.000 |
| ATC00100 | h | Cuadrilla albañilería formada por oficial 1ª y peón especializado. (mano de obra) | 0.030 |
| ATC00400 | h | Cuadrilla albañilería formada por oficial 1ª instalador y ayudante especialista. (mano de obra) | 3.000 |
| WW00300 | u | Material complementario o pzas. E (material) | 10.000 |
| WW00400 | u | Pequeño material (material) | 10.000 |
| ATC99999 | h | Programación oficial especializado (mano de obra) | 0.500 |

## Recursos

**VLI-880** u Detector LaserINDUSTRIAL, con relés Mod. VLI-880
Detector de humos por aspiración mediante Cámara de Detección Láser especialmente diseñado para proteger instalaciones industriales criticas. Display circular con leds de alta intensidad para alarma, con señalización óptico acústica. Carcasa en color negro en material plástico de alta resistencia con protección IP-54. Tarjeta con 5 relés (2 fijos para Fuego y Avería y 3 configurables). Dispone de 4 entradas para tubería, que conforman una única zona de detección. Supervisor de flujo de aire por ultrasonidos en cada entrada de tubería de muestreo. Gama de sensibilidad de 0,005 a 20% de oscurecimiento por metro. 4 Niveles de alarma (Alerta, Acción, 1º nivel de incendio y 2º nivel de incendio), con ajuste de sensibilidad en cada uno de ellos. Área máxima de cobertura: 2.000 m2. Longitud máxima de tubería de 360 m.(no incluida). Barrera de aire limpio para la protección de las ópticas. Detección de los caudales de aire por ultrasonidos. Unidad de filtrado Inteligente de partículas con trampa de fibras adicional (Patentado). Filtro de aire de doble etapa. Registro de eventos: almacenamiento de hasta 18.000 eventos. AutoLearn: Sistema de auto-aprendizaje que selecciona los niveles de alarma más apropiados de forma automática. Requiere: Software de Configuración para su programación VSC (Vesda System Configurator). Alimentación externa de 24 Vcc. Certificado EN-54/20 - CPR y Marcado CE. Clase A: 30 tomas de muestreo – Umbral de Fuego a 0.05 % obs/m. Clase B: 60 tomas de muestreo – Umbral de Fuego a 0.06 % obs/m. Clase C: 100 tomas de muestreo – Umbral de Fuego a 0.08 % obs/m.
