# Filtro externo color rojo VSP-850-R

- Propiedad del archivo: CONSTRUNARIO
- Formato: FIEBDC-3/2012
- Programa: Construnario Versión 3.51
- Fecha de los precios: 25/01/2023
- Divisa: EUR
- Código: honeywell-li (15/02/2023)

**PVSP850R** u Filtro externo color rojo VSP-850-R
Suministro e instalación de equipo de filtración de color rojo VSP-850-R recomendado en ambientes sucios compatibles con las tuberías suministradas por HLSI de 25 mm de diámetro exterior.

| Código | Ud | Descripción | Rendimiento |
|---|---|---|---|
| VSP-850-R | u | VSP-850-R Filtro externo color rojo (material) | 1.000 |
| TO01800 | h | Oficial 1ª electricista (mano de obra) | 0.200 |
| WW00300 | u | Material complementario o pzas. E (material) | 0.300 |
| WW00400 | u | Pequeño material (material) | 0.500 |

## Recursos

**VSP-850-R** u VSP-850-R Filtro externo color rojo
Equipo de filtración VSP-850-R de color rojo recomendado en ambientes sucios compatibles con las tuberías suministradas por HLSI de 25 mm de diámetro exterior. u12501104223 10908TO018001145PVSP850ROficial 1ª electricistaOficial 1ª electricista h0.219.11212211 10908WW003001146PVSP850RMaterial complementario o pzas. EMaterial complementario o pzas. E. u0.30.5212213 10908WW004001147PVSP850RPequeño materialPequeño material u0.50.25212213 10908C1013HLS-1091148C1013HLS-1Equipos para áreas clasificadas10112210 1090816000601149C1013HLS-109Detector óptico analóg. intrínsecamente seguro IDX-751 AESuministro e instalación de detector óptico de humo analógico IDX-751 AE inteligente de perfil extraplano intrínsecamente seguro EEX ia". Detección analógica con algoritmos de procesamiento de las señales captadas por el detector. Ofrece una detección contra incendios eficaz incluso en los ambientes más peligrosos ya que está diseñado especialmente para no convertirse en una fuente de ignición en áreas donde sea probable la aparición de atmósferas explosivas. Estos detectores están aprobados por BASEEFA (British Approvals Service for Electrical Equipment in Flammable Atmospheres: Servicio de Certificación Británico para equipos eléctricos en atmósferas inflamables) según EEx ia IIB T5 para ambientes peligrosos.. Por lo tanto, son adecuados para utilizarse en áreas de Zona 0 y con la mayoría de los gases, incluyendo hidrógeno y acetileno. Direccionamiento sencillo mediante dos roto-swich decádicos (01-99). Funciones lógicas programables desde la central de incendios. Fabricado en ABS pirorretardante. Equipado con doble led que permita ver el estado del detector desde cualquier posición y micro interruptor activable mediante imán para realizar un test de funcionamiento local. Diseñado para zonas clasificadas (0, 1 y 2). Compensación automática por suciedad. Fácilmente desmontable para su limpieza. Incluye base B501/B501AP-IV, intercambiable con el resto de detectores analógicos. Solo compatible con protocolo CLIP 99+99 Requiere módulo convertidor IST200E y aislador galvánico Y72221. Con aprobación ""EEX ia"" para ambientes clasificados según norma ATEX. Conforme al Reglamento (UE) nº 305/2011 del Parlamento Europeo relativo a los productos de la construcción. Con certificado CPD: 0832-CPD-0201 Totalmente instalado, programado y funcionando según planos y pliego de condiciones. Marca NOTIFIER Modelo IDX-751 AE.
