# Pulsador disparo IP65 y EN-12094-3 W3A-Y000SG-K013-65

- Propiedad del archivo: CONSTRUNARIO
- Formato: FIEBDC-3/2012
- Programa: Construnario Versión 3.51
- Fecha de los precios: 25/01/2023
- Divisa: EUR
- Código: honeywell-li (15/02/2023)

**PW3AY000SG65** u Pulsador disparo IP65 y EN-12094-3 W3A-Y000SG-K013-65
Suministro e instalación del pulsador de disparo manual rearmable W3A-Y000SG-K013-65 de superficie de color amarillo con tapa de protección precintable incluida. IP 65, para uso en exteriores. Incorpora caja para montaje en superficie, tapa protectora y llave para rearme. Homologado EN-12094-3. Totalmente instalado y funcionando según planos y pliego de condiciones. Marca HONEYWELL Modelo W3A-Y000SG-K013-65.

| Código | Ud | Descripción | Rendimiento |
|---|---|---|---|
| W3A-Y000SG-K013-65 | u | W3A-Y000SG-K013-65 Pulsador disparo IP65 y EN-12094-3 (material) | 1.000 |
| WW00400 | u | Pequeño material (material) | 1.000 |
| WW00300 | u | Material complementario o pzas. E (material) | 1.000 |
| TO01800 | h | Oficial 1ª electricista (mano de obra) | 0.300 |

## Recursos

**W3A-Y000SG-K013-65** u W3A-Y000SG-K013-65 Pulsador disparo IP65 y EN-12094-3
Pulsador de disparo manual rearmable W3A-Y000SG-K013-65 de superficie de color amarillo con tapa de protección precintable incluida. IP 65, para uso en exteriores. Incorpora caja para montaje en superficie, tapa protectora y llave para rearme.
