# Accesorio acoplamiento Rack central RP1r-Supra

- Propiedad del archivo: CONSTRUNARIO
- Formato: FIEBDC-3/2012
- Programa: Construnario Versión 3.51
- Fecha de los precios: 25/01/2023
- Divisa: EUR
- Código: honeywell-li (15/02/2023)

**RACKSUPRA** u Accesorio acoplamiento Rack central RP1r-Supra
Suministro e instalación accesorio RACK-SUPRA de acoplamiento y montaje en Rack color gris de 19” para centrales convencionales serie VSN-2PLUS y de extinción RP1R-SUPRA y VSN-RP1R-PLUS2 . Ocupa 8HU. Ideal para agrupación de centrales en instalaciones especiales. Marca Notifier Modelo RACK-SUPRA.

| Código | Ud | Descripción | Rendimiento |
|---|---|---|---|
| RACK-SUPRA | u | RACK-SUPRA accesorio acople a Rack 19" (material) | 1.000 |
| TO01800 | h | Oficial 1ª electricista (mano de obra) | 0.300 |
| WW00300 | u | Material complementario o pzas. E (material) | 1.000 |
| WW00400 | u | Pequeño material (material) | 1.000 |

## Recursos

**RACK-SUPRA** u RACK-SUPRA accesorio acople a Rack 19"
Accesorio RACK-SUPRA montaje en Rack color gris de 19” para centrales convencionales serie VSN-2PLUS y de extinción RP1R-SUPRA y VSN-RP1R-PLUS2 . Ocupa 8HU.
