# Caja para montaje en pared

- Propiedad del archivo: CONSTRUNARIO
- Formato: FIEBDC-3/2012
- Programa: Construnario Versión 3.51
- Fecha de los precios: 25/01/2023
- Divisa: EUR

**REDBOX 300** u Caja para montaje en pared
Caja de metal color rojo para la instalación en la pared de estaciones de llamada ETH modelos ABT-DFMS, ABT-DMS, ABT-DMS-LCD y extensión de teclado ABT-EKB-20M. Puerta transparente en cristal acrílico. Incluye juego de tornillos.
