# RK-AMP500 Ampkificador 500W INTEVIO

- Propiedad del archivo: CONSTRUNARIO
- Formato: FIEBDC-3/2012
- Programa: Construnario Versión 3.51
- Fecha de los precios: 25/01/2023
- Divisa: EUR

**RK-AMP500** u RK-AMP500 Ampkificador 500W INTEVIO
RK-AMP500 Ampkificador 500W INTEVIO • Alimentación principal: 100 V-240 V 50/60 Hz • Alimentación de emergencia: 21,5 V cc - 28,5 V cc • Potencia de salida máx.: 500 W • Potencia de salida RMS: 400 W • Humedad relativa < 95%, sin condensación • Temperatura: de 10 °C a 55 °C • Dimensiones: WxHxD: 482 mm × 88 mm × 407 mm (2HU) • Peso aprox: 11,2 kg • Amplificador Clase D de 500 W de alta eficiencia • Alta flexibilidad: con salida de 100 V/70 V y entrada de audio de 100 V • Mayor fiabilidad: detección de fallo automática, autoprotección y ventilador para enfriamiento de aire forzado • Límite automático de tensión de salida • Admite entrada de audio balanceada y no balanceada Tecnología Clase D de alta eficiencia Salida de potencia máxima de 500 W Salida de audio de 70 V y 100 V Admite entrada de audio balanceada y no balanceada. Enfriamiento por ventilación forzada Límite automático de tensión de salida
