# RMK400AP Accesorio para empotrar detectores de color blanco

- Propiedad del archivo: CONSTRUNARIO
- Formato: FIEBDC-3/2012
- Programa: Construnario Versión 3.51
- Fecha de los precios: 25/01/2023
- Divisa: EUR

**RMK400AP** u RMK400AP Accesorio para empotrar detectores de color blanco
Accesorio o Zócalo para empotrar detectores de color blanco serie NFX en falso techo RMK400AP. Requiere una base B501AP. Disponible también en marfil (-IV) para detectores FLS-751 e IDX-751AE. Marca NOTIFIER Modelo RMK400AP.
