# RTS151 KEY Estación de prueba TEST barrera IR montaje empotrado

- Propiedad del archivo: CONSTRUNARIO
- Formato: FIEBDC-3/2012
- Programa: Construnario Versión 3.51
- Fecha de los precios: 25/01/2023
- Divisa: EUR

**RTS151KEY** u RTS151 KEY Estación de prueba TEST barrera IR montaje empotrado
Estación de Prueba RTS151 KIT para Barrera de humos con prueba mecánica 6500RS, NFXI-BEAM-T u OSID, montaje empotrado.
