# Módulo auxiliar de almacenamiento de audio

- Propiedad del archivo: CONSTRUNARIO
- Formato: FIEBDC-3/2012
- Programa: Construnario Versión 3.51
- Fecha de los precios: 25/01/2023
- Divisa: EUR
- Código: honeywell-li (15/02/2023)

**SCU** u Módulo auxiliar de almacenamiento de audio
Suministro e instalación de unidad de comunicación del sistema. Es el almacén de audio digital para los sistema de PA del sistema V.A.S.. Proporciona grabaciones y reproducciones al mismo tiempo. Se conecta a través de Ethernet con la red del sistema. Dicha conexión es permanentemente supervisada. Con entrada adicional de 24Vdc según EN54/16. Con capacidad para 40 minutos, dispone de memoria flash para mensajes de alarma y disco duro para mensajes o anuncios menos críticos. Ocupa 1HU, 19". Totalmente instalado, programado y funcionando según planos y pliego de condiciones. Modelo 583381.31 de Honeywell Life Safety.

| Código | Ud | Descripción | Rendimiento |
|---|---|---|---|
| 583381.31 | u | 583381.31 Unidad de comunicación del sistema SCU (EN 54-16) (material) | 1.000 |
| ATC00400 | h | Cuadrilla albañilería formada por oficial 1ª instalador y ayudante especialista. (mano de obra) | 0.500 |
| WW00300 | u | Material complementario o pzas. E (material) | 5.000 |
| WW00400 | u | Pequeño material (material) | 10.000 |

## Recursos

**583381.31** u 583381.31 Unidad de comunicación del sistema SCU (EN 54-16)
La unidad de comunicación del sistema (SCU) se utiliza como elemento para el almacenamiento de audio digital en el sistema VARIODYN® D1. Permite la grabación y reproducción de varias señales de audio al mismo tiempo. Conexión al sistema VARIODYN® D1 mediante línea Ethernet permanentemente supervisada. El almacenamiento de los mensajes de alarma y evacuación (la disponibilidad de los cuales es crítica) se lleva a cabo, conforme a EN60849 y EN54-16, en memoria flash no volátil. La capacidad de almacenamiento de esta memoria es de aproximadamente 2 h. Otros ficheros de audio, tales como avisos o mensajes comerciales, se almacenan en un disco duro con, aproximadamente, 1000 h de capacidad. El SCU puede utilizarse para el almacenamiento del registro histórico y grabación de los avisos emitidos. Estos se almacenan en el disco duro y se registran junto con la fecha y hora de emisión y demás detalles de activación. La función de almacenamiento temporal automático permite reproducir los mensajes, de forma demorada, cuando el destino está ocupado por la emisión de un mensaje de prioridad superior. Para montaje en armario rack de 19” (1 HU).
