# SMK400AP Zócalo para tubo de hasta 22 mm color blanco

- Propiedad del archivo: CONSTRUNARIO
- Formato: FIEBDC-3/2012
- Programa: Construnario Versión 3.51
- Fecha de los precios: 25/01/2023
- Divisa: EUR

**SMK400AP** u SMK400AP Zócalo para tubo de hasta 22 mm color blanco
Zócalo de superficie de color blanco SMK400AP para entrada de tubo de hasta 22mm de diámetro exterior, disponible en color marfil con referencia ( SMK400AP-IV). Requiere una base B501AP. Disponible también en marfil (-IV) para detectores FLS-751 e IDX-751AE Marca NOTIFIER Modelo SMK400AP.
