# Caja de protección para pulsadores para intemperie y agentes agresivos

- Propiedad del archivo: CONSTRUNARIO
- Formato: FIEBDC-3/2012
- Programa: Construnario Versión 3.51
- Fecha de los precios: 25/01/2023
- Divisa: EUR

**STI3150** u Caja de protección para pulsadores para intemperie y agentes agresivos
Caja de protección para intemperie y agentes agresivos, para pulsadores KAC, con juntas para exterior y separador para montaje en superficie. Protege el pulsador ante activaciones no deseadas, golpes, agentes agresivos y condiciones de intemperie. Dimensiones: 183 mm x 259 mm x 140 mm.
