# TG-BASE Llave USB para uso del programa de gestión gráfica

- Propiedad del archivo: CONSTRUNARIO
- Formato: FIEBDC-3/2012
- Programa: Construnario Versión 3.51
- Fecha de los precios: 25/01/2023
- Divisa: EUR

**TG-BASE** u TG-BASE Llave USB para uso del programa de gestión gráfica
Suministro e instalación llave USB libre de licencias para el software de representación de elementos de PCI e indicación de eventos. Dispone de planos de fondo representativos y permite realizar, según permisos de usuarios, rearmes, silenciar sirenas, anular/habilitar puntos y zonas, macros de actuación con condicionantes y funciones lógicas, conocer la ubicación y el estado de los equipos en los distintos planos de una instalación, importar la descripción etiquetas de los equipos de la central y dispone además de contadores/pestañas en modo terminal con registro de eventos por averías, pre alarmas, alarmas, activos técnicos y equipos anulados , avisos óptico-acústicos multimedia, indicación en tiempo real de valores analógicos y representación gráfica de los detectores, gestión estadística de eventos y almacenamiento de histórico de gran capacidad por mes y anual, con posibilidad de filtrado por lazo o por central con patrones prefijados, niveles jerarquizados de permisos para grupos y usuarios, amplia gama de iconos de representación de equipos y clases, con herramienta de creación interna intuitivas, registro para chequeo concretos de equipos y/o mantenimiento con valores analógicos de sensores , indicación de periodos de mantenimiento de equipos de extinción ( extintores/ Bie) y posibilidad de envió de información de los diferentes estados de los equipos, bien vía e-mail o mediante transmisión de eventos a grupos de teléfonos móviles a través de mensajes SMS. Dederá solicitarse junto a TG-C y/o TG-PLUS. Consultar sobre las características mínimas del ordenador PC y sistema operativo compatible requerido. Totalmente programado y funcionando según planos y pliego de condiciones. Marca HONEYWELL Modelo TG-BASE.
