# Licencia extra a TG-BASE para conexión sistemas tipo 1

- Propiedad del archivo: CONSTRUNARIO
- Formato: FIEBDC-3/2012
- Programa: Construnario Versión 3.51
- Fecha de los precios: 25/01/2023
- Divisa: EUR

**TG-C** u Licencia extra a TG-BASE para conexión sistemas tipo 1.
Suministro e instalación de licencia extra a añadir al TG-BASE que permite conectar una central convencional, una central analógica de 1 lazo o hasta 10 detectores de aspiración VESDA compatibles. Totalmente programado y funcionando según planos y pliego de condiciones. Marca HONEYWELL Modelo TG-C.
