# Módulo control y visualización VCM

- Propiedad del archivo: CONSTRUNARIO
- Formato: FIEBDC-3/2012
- Programa: Construnario Versión 3.51
- Fecha de los precios: 25/01/2023
- Divisa: EUR
- Código: honeywell-li (15/02/2023)

**VCM** Módulo control y visualización VCM
Suministro e instalación de módulo de control y visualización (VCM) se añade al sistema Variodyn® D1 de conformidad con los requerimientos de la norma EN54-16. Permite la visualización estandarizada de indicaciones colectivas y dispone de un panel de control con 5 pulsadores. En sistemas conformes a EN54-16, es necesario, al menos, un módulo VCM. En caso de utilizar un único armario rack, los 3 DOMs contenidos en el mismo pueden llegar a ser gestionados por un único módulo VCM. De utilizar varios armarios rack, situados uno junto al otro en el mismo recinto y formando un único sistema, un sólo módulo VCM resulta suficiente. Los armarios rack distribuidos en otras ubicaciones requieren su propio módulo VCM de ser necesarios una monitorización y control local de las operaciones (ej. “test de indicadores luminosos”). Si todas las operaciones se gestionan y monitorizan desde un elemento central, sólo sería necesario un módulo VCM para todo el sistema. El módulo VCM se conecta directamente al UIM y se alimenta a 24Vdc desde la fuente de alimentación de emergencia. Cada uno de los 3 DOMs del armario donde el módulo VCM está instalado, conectan a 3 entradas independientes del VCM. El resto de DOMs enlazan mediante Ethernet. Para montaje en armario rack de 19” (1 HU). Totalmente instalado y funcionando según planos y pliego de condiciones. Modelo 583331.21 de Honeywell Life Safety.

| Código | Ud | Descripción | Rendimiento |
|---|---|---|---|
| 583331.21 | u | 583331.21 Módulo interface universal UIM (EN 54-16) (material) | 1.000 |
| ATC00400 | h | Cuadrilla albañilería formada por oficial 1ª instalador y ayudante especialista. (mano de obra) | 0.500 |
| WW00300 | u | Material complementario o pzas. E (material) | 5.000 |
| WW00400 | u | Pequeño material (material) | 10.000 |
| ATC99999 | h | Programación oficial especializado (mano de obra) | 2.000 |

## Recursos

**583331.21** u 583331.21 Módulo interface universal UIM (EN 54-16)
El módulo interface universal (UIM) se utiliza como medio de interconexión del sistema VARIODYN® D1 con otros sistemas externos, mediante 2 entradas de audio analógicas (conexión RCA L+R o XLR-3 hembra), 2 salidas de audio analógicas (conexión RCA L+R o XLR-3 macho) y 48 contactos de control. En 8 de estos contactos de control, es posible activar la supervisión de cortocircuito y circuito abierto. El UIM conecta directamente con los módulos DOM del sistema VARIODYN® D1 mediante el bus de audio digital (DAL). Esta conexión está permanentemente supervisada, conforme a EN60849 y DIN VDE0828. El UIM digitaliza las 2 entradas analógicas de audio de, por ejemplo, un reproductor de CD o un sistema de seguridad, y transfiere los datos del audio digitalizado al módulo DOM del sistema VARIODYN® D1 utilizando el bus DAL. También dispone de 2 salidas de audio analógicas para, por ejemplo, retransmitir los mensajes a un dispositivo externo. Los 48 contactos pueden ser configurados como entradas o salidas. De esta manera, el sistema de avisos por voz puede ser controlado externamente, y la información correspondiente al estado del sistema puede estar disponible. Para montaje en armario rack de 19” (1 HU).
