# Armario con tarjeta de 40 relés para la indicación de cada una de las tuberías del VESDA-E-40

- Propiedad del archivo: CONSTRUNARIO
- Formato: FIEBDC-3/2012
- Programa: Construnario Versión 3.51
- Fecha de los precios: 25/01/2023
- Divisa: EUR

**VER-A40-40-STX** u Armario con tarjeta de 40 relés para la indicación de cada una de las tuberías del VESDA-E-40
Suministro e instalación de armario accesorio para sistema de Detección de Humos por Aspiración basado en un detector VEA-40 en Duralumínio IP-40 Incorpora: - 40 relés programables para indicación de alarma. - Bandejas para instalación de módulos de control de bucle, para recogida de las 40 señales, e integración con central de alarmas direccionable. - Conexión directa con el detector VEA-40 asociado. - Requiere alimentación externa de 24 Vcc. Totalmente instalado, programado y funcionando. Modelo: VEA-A40-40-STX Marca: VESDA
